# Forro de viga metálica

- Propriedade do ficheiro: CYPE INGENIEROS, S.A.
- Formato: FIEBDC-3/2002
- Âmbito geográfico: Moçambique
- Moeda: MZN
- Custos indirectos: 3.00 %
- IVA: 17.00 %

**HFE010** m² Forro de viga metálica, pelas duas faces da alma, com tijolo cerâmico furado simples, para revestir, 30x20x4 cm, assente com argamassa de cimento confeccionado em obra, com 300 kg/m³ de cimento, cor cinzento, com aditivo plastificante-arejante, dosificação 1:5, fornecida em sacos, acabamento com emboço de argamassa de cimento, confeccionada em obra, com aditivo hidrófugo, dosificação 1:3, armada e reforçada com malha anti-álcalis.
Formação de forro de viga metálica, pelas duas faces da alma, realizada através de alvenaria de tijolo cerâmico furado simples, para revestir, 30x20x4 cm, assente com argamassa de cimento confeccionado em obra, com 300 kg/m³ de cimento, cor cinzento, com aditivo plastificante-arejante, dosificação 1:5, fornecida em sacos, acabamento com emboço de argamassa de cimento, confeccionada em obra, com aditivo hidrófugo, dosificação 1:3, armada e reforçada com malha anti-álcalis. Incluindo p/p de nivelação e aprume, desperdícios e roturas e limpeza.
Inclui: Preparação da argamassa. Colocação dos tijolos, previamente humedecidos, por fiadas inteiras. Correcção de falhas de juntas e limpeza. Colocação da malha. Aplicação da argamassa. Acabamento superficial. Cura da argamassa.
Critério de medição de projecto: Superfície construída, medida segundo documentação gráfica de Projecto.
Critério de medição de obra: Medir-se-á a superfície realmente executada segundo especificações de Projecto.

| Código | Un | Descrição | Rendimento | Preço | Importância |
|---|---|---|---|---|---|
| mt04lpt010a | Ud | Tijolo cerâmico furado simples, para revestir, 30x20x4 cm, segundo NP EN 771-1. (material) | 16.000 | 2.10 | 33.60 |
| mt08aaa010a | m³ | Água. (material) | 0.010 | 59.08 | 0.59 |
| mt01arg005a | t | Areia de pedreira, para argamassa preparada em obra. (material) | 0.028 | 608.49 | 17.04 |
| mt08cem000n | kg | Cimento cinzento em sacos. (material) | 7.763 | 4.86 | 37.73 |
| mt08adt040 | kg | Aditivo plastificante-arejante para argamassas. (material) | 0.020 | 45.69 | 0.91 |
| mt08adt010 | kg | Aditivo hidrófugo para impermeabilização de argamassas ou betões. (material) | 0.135 | 47.27 | 6.38 |
| mt09var030a | m² | Malha de fibra de vidro tecida, com impregnação de PVC, de 10x10 mm de vão de malha, anti-álcalis, de 115 a 125 g/m² e 500 µ de espessura, para armar rebocos tradicionais, emboços e argamassas. (material) | 1.050 | 61.05 | 64.10 |
| mq06hor010 | h | Betoneira. (equipamento) | 0.013 | 52.76 | 0.69 |
| mo020 | h | Oficial de 1ª construção. (mão de obra) | 1.130 | 96.80 | 109.38 |
| mo113 | h | Operário não qualificado construção. (mão de obra) | 1.077 | 68.40 | 73.67 |
| % | % | Custos directos complementares | 2 % | 344.09 | 6.88 |
|  |  | Custos directos |  |  | 350.97 |
