# Esquentador eléctrico instantâneo

- Propriedade do ficheiro: CYPE Ingenieros S.A.
- Formato: FIEBDC-3/2016
- Programa: Gerador de preços para construção civil. CYPE Ingenieros, S.A.
- Data: 20/12/2023
- Âmbito geográfico: Moçambique
- Moeda: MZN
- Custos indirectos: 3 %
- IVA: 17 %

## I Instalações

### IC Aquecimento, arrefecimento, climatização e A.Q.S.

#### ICA Água quente

**ICA020** Ud Esquentador eléctrico instantâneo.
Esquentador eléctrico instantâneo para o serviço de A.Q.S., mural vertical, potência 18 kW, caudal 9,8 l/min, ajuste automático da temperatura da água em função do caudal, eficiência energética classe A, perfil de consumo S, alimentação monofásica (230V/50Hz), de 472x236x136 mm. Inclusive suporte e ancoragens de fixação, válvulas de corte de esfera e tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38cej010fb | Ud | Esquentador eléctrico instantâneo para o serviço de A.Q.S., mural vertical, potência 18 kW, caudal 9,8 l/min, ajuste automático da temperatura da água em função do caudal, eficiência energética classe A, perfil de consumo S, alimentação monofásica (230V/50Hz), de 472x236x136 mm. (material) | 1 | 55812.77 | 55812.770 |
| mt38tew010a | Ud | Tubo de ligação flexível de 20 cm e 1/2" de diâmetro. (material) | 2 | 748.47 | 1496.940 |
| mt37sve010b | Ud | Válvula de esfera de latão niquelado para enroscar de 1/2". (material) | 2 | 462.84 | 925.680 |
| mt38www011 | Ud | Material auxiliar para instalações de A.Q.S. (material) | 1 | 135.66 | 135.660 |
| mo008 | h | Oficial de 1ª canalizador. (mão de obra) | 0.78 | 132.73 | 103.529 |
| mo107 | h | Ajudante de canalizador. (mão de obra) | 0.78 | 96.39 | 75.184 |
| % | % | Custos directos complementares | 2 % | 58549.763 | 1170.995 |
|  |  | Custos directos |  |  | 59720.758 |

## Recursos

**mt38cej010fb** Ud Esquentador eléctrico instantâneo para o serviço de A.Q.S
Dados técnicos: Custo energético 368.345 MJ; Emissão de CO2 26.093 kg
Resíduos:
- embalagem: re150101 Embalagens de papel e cartão. (componente de resíduo); rendimento 1.532 kg; Código LER 15 01 01; Massa do elemento 1 kg; Volume 0.001333 m3

**mt37sve010b** Ud Válvula de esfera de latão niquelado para enroscar de 1/2"
Dados técnicos: Custo energético 509.569 MJ; Emissão de CO2 34.281 kg
Resíduos:
- embalagem: re150101 Embalagens de papel e cartão; rendimento 0.072 kg
