# Unidade interior de ar condicionado com distribuição por condutas tubulares

- Propriedade do ficheiro: CYPE Ingenieros S.A.
- Formato: FIEBDC-3/2016
- Programa: Gerador de preços para construção civil. CYPE Ingenieros, S.A.
- Data: 19/04/2024
- Âmbito geográfico: Moçambique
- Moeda: MZN
- Custos indirectos: 3 %
- IVA: 17 %

## I Instalações

### IC Aquecimento, arrefecimento, climatização e A.Q.S.

#### ICN Unidades autónomas de climatização

**ICN105** Ud Unidade interior de ar condicionado com distribuição por condutas tubulares.
Unidade interior de ar condicionado, sistema ar-ar multi-split, para gás R-32, bomba de calor, alimentação monofásica (230V/50Hz), potência frigorífica nominal 5 kW (temperatura de bolbo seco 27°C, temperatura de bolbo húmido 19°C), potência calorífica nominal 5,8 kW (temperatura de bolbo seco 20°C), de 230x740x455 mm, nível sonoro (velocidade baixa) 33 dBA, caudal de ar (velocidade elevada) 780 m³/h, pressão de ar (standard) 32 Pa e controlo sem fios, com embocaduras tubulares,. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi120f | Ud | Unidade interior de ar condicionado, sistema ar-ar multi-split, para gás R-32, bomba de calor, alimentação monofásica (230V/50Hz), potência frigorífica nominal 5 kW (temperatura de bolbo seco 27°C, temperatura de bolbo húmido 19°C), potência calorífica nominal 5,8 kW (temperatura de bolbo seco 20°C), de 230x740x455 mm, nível sonoro (velocidade baixa) 33 dBA, caudal de ar (velocidade elevada) 780 m³/h, pressão de ar (standard) 32 Pa e controlo sem fios. (material) | 1 | 69019.36 | 69019.360 |
| mt42mhi523a | Ud | Embocaduras tubulares, para unidade interior de ar condicionado. (material) | 1 | 23279.63 | 23279.630 |
| mt42www090 | Ud | Kit de suportes para suspensão ao tecto, formado por quatro varões roscados de aço galvanizado, com as correspondentes buchas, porcas e anilhas. (material) | 1 | 2090.41 | 2090.410 |
| mo005 | h | Oficial de 1ª instalador de ar condicionado. (mão de obra) | 1.114 | 136.52 | 152.083 |
| mo104 | h | Ajudante de instalador de ar condicionado. (mão de obra) | 1.114 | 99.12 | 110.420 |
| % | % | Custos directos complementares | 2 % | 94651.903 | 1893.038 |
|  |  | Custos directos |  |  | 96544.941 |

## Recursos

**mt42mhi120f** Ud Unidade interior de ar condicionado
Dados técnicos: Custo energético 1096.850 MJ; Emissão de CO2 75.047 kg
Resíduos:
- embalagem: re150101 Embalagens de papel e cartão. (componente de resíduo); rendimento 0.18 kg; Código LER 15 01 01; Massa do elemento 1 kg; Volume 0.001333 m3
- embalagem: re170203 Plástico. (componente de resíduo); rendimento 0.09 kg; Código LER 17 02 03; Massa do elemento 1 kg; Volume 0.001667 m3
