# Calha protectora para a linha frigorífica, a cablagem eléctrica de alimentação e a rede de evacuação de condensados

- Propriedade do ficheiro: CYPE Ingenieros S.A.
- Formato: FIEBDC-3/2016
- Programa: Gerador de preços para construção civil. CYPE Ingenieros, S.A.
- Data: 19/04/2024
- Âmbito geográfico: Moçambique
- Moeda: MZN
- Custos indirectos: 3 %
- IVA: 17 %

## I Instalações

### IC Aquecimento, arrefecimento, climatização e A.Q.S.

#### ICN Unidades autónomas de climatização

**ICN006** m Calha protectora para a linha frigorífica, a cablagem eléctrica de alimentação e a rede de evacuação de condensados.
Calha protectora de PVC, cor branca RAL 9010, com filme de protecção, de 30x40 mm, isolante, com grau de protecção IK08, estável contra os raios UV e com bom comportamento à intempérie.
Critérios considerados na determinação do preço da unidade de obra: O preço não inclui a linha frigorífica, a cablagem eléctrica de alimentação nem a rede de evacuação de condensados.
Inclui: Marcação. Colocação e fixação.
Critério de medição de projecto: Comprimento medido segundo documentação gráfica de Projecto.
Critério de medição de obra: Medir-se-á o comprimento realmente executado segundo especificações de Projecto.

| Código | Un | Descrição | Rendimento | Preço | Importância |
|---|---|---|---|---|---|
| mt42une101a | m | Calha protectora de PVC, cor branca RAL 9010, com filme de protecção, de 30x40 mm, isolante, com grau de protecção IK08, estável contra os raios UV e com bom comportamento à intempérie, segundo NP EN 50085-1, fornecida em tramos de 2 m de comprimento, para alojar a linha frigorífica, a cablagem eléctrica de alimentação e a rede de evacuação de condensados, inclusive pontes pré-montadas. (material) | 1 | 697.72 | 697.720 |
| mo003 | h | Oficial de 1ª electricista. (mão de obra) | 0.084 | 136.52 | 11.468 |
| mo102 | h | Ajudante de electricista. (mão de obra) | 0.084 | 99.12 | 8.326 |
| % | % | Custos directos complementares | 2 % | 717.514 | 14.350 |
|  |  | Custos directos |  |  | 731.864 |

Resíduos:
- colocação: mt42une101a; factor de resíduo 0.0183155

## Recursos

**mt42une101a** m Calha protectora de PVC
Dados técnicos: Custo energético 25.688 MJ; Emissão de CO2 2.830 kg; Código LER 17 02 03; Massa do elemento 0.58 kg; Volume 0.000967 m3
