# Válvula de expansão electrónica

- Propriedade do ficheiro: CYPE Ingenieros S.A.
- Formato: FIEBDC-3/2016
- Programa: Gerador de preços para construção civil. CYPE Ingenieros, S.A.
- Data: 19/04/2024
- Âmbito geográfico: Moçambique
- Moeda: MZN
- Custos indirectos: 3 %
- IVA: 17 %

## I Instalações

### IC Aquecimento, arrefecimento, climatização e A.Q.S.

#### ICN Unidades autónomas de climatização

**ICN013** Ud Válvula de expansão electrónica.
Válvula de expansão electrónica, de 1 saídas, capacidade da unidade interior ligada a jusante menor ou igual a 3,6 kW.
Inclui: Marcação. Colocação e fixação dos elementos. Ligação.
Critério de medição de projecto: Número de unidades previstas, segundo documentação gráfica de Projecto.
Critério de medição de obra: Medir-se-á o número de unidades realmente executadas segundo especificações de Projecto.

| Código | Un | Descrição | Rendimento | Preço | Importância |
|---|---|---|---|---|---|
| mt42sam018aah | Ud | Válvula de expansão electrónica, de 1 saídas, capacidade da unidade interior ligada a jusante menor ou igual a 3,6 kW. (material) | 1 | 18528.69 | 18528.690 |
| mo005 | h | Oficial de 1ª instalador de ar condicionado. (mão de obra) | 0.056 | 136.52 | 7.645 |
| mo104 | h | Ajudante de instalador de ar condicionado. (mão de obra) | 0.056 | 99.12 | 5.551 |
| % | % | Custos directos complementares | 2 % | 18541.886 | 370.838 |
|  |  | Custos directos |  |  | 18912.724 |
