# Controlo para climatizador evaporativo

- Propriedade do ficheiro: CYPE Ingenieros S.A.
- Formato: FIEBDC-3/2016
- Programa: Gerador de preços para construção civil. CYPE Ingenieros, S.A.
- Data: 19/04/2024
- Âmbito geográfico: Moçambique
- Moeda: MZN
- Custos indirectos: 3 %
- IVA: 17 %

## I Instalações

### IC Aquecimento, arrefecimento, climatização e A.Q.S.

#### ICP Bioclimatização

**ICP020** Ud Controlo para climatizador evaporativo.
Sistema de controlo, para um ou vários climatizadores evaporativos, formado por comando digital de controlo, de parede, com controlo da humidade e da temperatura através de 3 programas configuráveis, comunicação através do protocolo Modbus de até 41 climatizadores evaporativos controlados pelo mesmo comando, com sensor de humidade e temperatura, para instalação no interior. Totalmente montado, ligado e testado.
Inclui: Marcação. Colocação e fixação dos elementos. Ligação.
Critério de medição de projecto: Número de unidades previstas, segundo documentação gráfica de Projecto.
Critério de medição de obra: Medir-se-á o número de unidades realmente executadas segundo especificações de Projecto.

| Código | Un | Descrição | Rendimento | Preço | Importância |
|---|---|---|---|---|---|
| mt42ter020a | Ud | Comando digital de controlo, de parede, com controlo da humidade e da temperatura através de 3 programas configuráveis, comunicação através do protocolo Modbus de até 41 climatizadores evaporativos controlados pelo mesmo comando, com sistema pre-cooling antes do arranque para evitar introduzir ar quente, secagem de filtros prévia à paragem, programação diária e semanal até 8 eventos, identificação de falhos e origem destes e ligação a sensor externo de temperatura e humidade. (material) | 1 | 25013.73 | 25013.730 |
| mt42ter021a | Ud | Sensor de humidade e temperatura, para instalação no interior, para ligação a comando digital para controlo à distância de climatizador evaporativo e comunicação através do protocolo Modbus, alimentação a 12 V. (material) | 1 | 29090.04 | 29090.040 |
| mo005 | h | Oficial de 1ª instalador de ar condicionado. (mão de obra) | 0.334 | 136.52 | 45.598 |
| mo104 | h | Ajudante de instalador de ar condicionado. (mão de obra) | 0.334 | 99.12 | 33.106 |
| % | % | Custos directos complementares | 2 % | 54182.474 | 1083.649 |
|  |  | Custos directos |  |  | 55266.123 |

## Recursos

**mt42ter020a** Ud Comando digital de controlo
Dados técnicos: Custo energético 22.436 MJ; Emissão de CO2 1.721 kg
Resíduos:
- embalagem: re150101 Embalagens de papel e cartão. (componente de resíduo); rendimento 0.086 kg; Código LER 15 01 01; Massa do elemento 1 kg; Volume 0.001333 m3

**mt42ter021a** Ud Sensor de humidade e temperatura
Dados técnicos: Custo energético 11.241 MJ; Emissão de CO2 0.897 kg
Resíduos:
- embalagem: re150101 Embalagens de papel e cartão; rendimento 0.086 kg
