# Boca de ventilação

- Propriedade do ficheiro: CYPE Ingenieros S.A.
- Formato: FIEBDC-3/2016
- Programa: Gerador de preços para construção civil. CYPE Ingenieros, S.A.
- Data: 19/04/2024
- Âmbito geográfico: Moçambique
- Moeda: MZN
- Custos indirectos: 3 %
- IVA: 17 %

## I Instalações

### IC Aquecimento, arrefecimento, climatização e A.Q.S.

#### ICR Sistemas de condução de ar

**ICR060** Ud Boca de ventilação.
Boca de ventilação em execução redonda adequada para extracção, de 100 mm de diâmetro, com regulação do ar mediante a rotação do disco central, formada por anel exterior com junta perimetral, parte frontal, aro de montagem, eixo central roscado e porca de plástico, de cor branca (poliestirol resistente a golpes). Inclusive acessórios de montagem e elementos de fixação.
Inclui: Marcação. Colocação do aro de montagem. Fixação no aro de montagem.
Critério de medição de projecto: Número de unidades previstas, segundo documentação gráfica de Projecto.
Critério de medição de obra: Medir-se-á o número de unidades realmente executadas segundo especificações de Projecto.

| Código | Un | Descrição | Rendimento | Preço | Importância |
|---|---|---|---|---|---|
| mt42trx350f | Ud | Boca de ventilação em execução redonda adequada para extracção, de 100 mm de diâmetro, com regulação do ar mediante a rotação do disco central, formada por anel exterior com junta perimetral, parte frontal, aro de montagem, eixo central roscado e porca de plástico, de cor branca (poliestirol resistente a golpes). (material) | 1 | 935.69 | 935.690 |
| mo005 | h | Oficial de 1ª instalador de ar condicionado. (mão de obra) | 0.167 | 136.52 | 22.799 |
| mo104 | h | Ajudante de instalador de ar condicionado. (mão de obra) | 0.167 | 99.12 | 16.553 |
| % | % | Custos directos complementares | 2 % | 975.042 | 19.501 |
|  |  | Custos directos |  |  | 994.543 |

## Recursos

**mt42trx350f** Ud Boca de ventilação em execução redonda adequada para extracção
Dados técnicos: Custo energético 6.324 MJ; Emissão de CO2 0.477 kg
Resíduos:
- embalagem: re150101 Embalagens de papel e cartão. (componente de resíduo); rendimento 0.09 kg; Código LER 15 01 01; Massa do elemento 1 kg; Volume 0.001333 m3
- embalagem: re170203 Plástico. (componente de resíduo); rendimento 0.045 kg; Código LER 17 02 03; Massa do elemento 1 kg; Volume 0.001667 m3
