# Grelha de exterior

- Propriedade do ficheiro: CYPE Ingenieros S.A.
- Formato: FIEBDC-3/2016
- Programa: Gerador de preços para construção civil. CYPE Ingenieros, S.A.
- Data: 19/04/2024
- Âmbito geográfico: Moçambique
- Moeda: MZN
- Custos indirectos: 3 %
- IVA: 17 %

## I Instalações

### IC Aquecimento, arrefecimento, climatização e A.Q.S.

#### ICR Sistemas de condução de ar

**ICR070** Ud Grelha de exterior
Grelha de exterior para instalações de ventilação, aro frontal e lâminas de chapa perfilada de aço galvanizado, de 400x330 mm, tela metálica de aço galvanizado com malha de 20x20 mm. Inclusive acessórios de montagem e elementos de fixação.
Inclui: Marcação. Montagem e fixação da grelha à parede exterior. Ligação à conduta.
Critério de medição de projecto: Número de unidades previstas, segundo documentação gráfica de Projecto.
Critério de medição de obra: Medir-se-á o número de unidades realmente executadas segundo especificações de Projecto.

| Código | Un | Descrição | Rendimento | Preço | Importância |
|---|---|---|---|---|---|
| mt42trx370aa1 | Ud | Grelha de exterior para instalações de ventilação, aro frontal e lâminas de chapa perfilada de aço galvanizado, de 400x330 mm, tela metálica de aço galvanizado com malha de 20x20 mm, com elementos de fixação. (material) | 1 | 11228.39 | 11228.390 |
| mo005 | h | Oficial de 1ª instalador de ar condicionado. (mão de obra) | 0.182 | 136.52 | 24.847 |
| mo104 | h | Ajudante de instalador de ar condicionado. (mão de obra) | 0.182 | 99.12 | 18.040 |
| % | % | Custos directos complementares | 2 % | 11271.277 | 225.426 |
|  |  | Custos directos |  |  | 11496.703 |

## Recursos

**mt42trx370aa1** Ud Grelha de exterior para instalações de ventilação
Dados técnicos: Custo energético 36.943 MJ; Emissão de CO2 3.525 kg
Resíduos:
- embalagem: re150101 Embalagens de papel e cartão. (componente de resíduo); rendimento 0.139 kg; Código LER 15 01 01; Massa do elemento 1 kg; Volume 0.001333 m3
- embalagem: re170203 Plástico. (componente de resíduo); rendimento 0.07 kg; Código LER 17 02 03; Massa do elemento 1 kg; Volume 0.001667 m3
