# Difusor orientável

- Propriedade do ficheiro: CYPE Ingenieros S.A.
- Formato: FIEBDC-3/2016
- Programa: Gerador de preços para construção civil. CYPE Ingenieros, S.A.
- Data: 19/04/2024
- Âmbito geográfico: Moçambique
- Moeda: MZN
- Custos indirectos: 3 %
- IVA: 17 %

## I Instalações

### IC Aquecimento, arrefecimento, climatização e A.Q.S.

#### ICR Sistemas de condução de ar

**ICR090** Ud Difusor orientável.
Difusor de alumínio para impulsão de ar, de grande alcance, tamanho nominal 125 mm, orientável com ângulo de +/- 30° (para cima ou para baixo), pintado em cor RAL 9010, com peça de ligação lateral a conduta rectangular. Inclusive acessórios de montagem e elementos de fixação.
Inclui: Marcação. Execução da abertura na conduta. Fixação do suporte dos difusores à conduta. Colocação do difusor. Verificação do seu correcto funcionamento.
Critério de medição de projecto: Número de unidades previstas, segundo documentação gráfica de Projecto.
Critério de medição de obra: Medir-se-á o número de unidades realmente executadas segundo especificações de Projecto.

| Código | Un | Descrição | Rendimento | Preço | Importância |
|---|---|---|---|---|---|
| mt42trx600cdcad | Ud | Difusor de alumínio para impulsão de ar, de grande alcance, tamanho nominal 125 mm, orientável com ângulo de +/- 30° (para cima ou para baixo), pintado em cor RAL 9010, com peça de ligação lateral a conduta rectangular. (material) | 1 | 20737.64 | 20737.640 |
| mo005 | h | Oficial de 1ª instalador de ar condicionado. (mão de obra) | 0.258 | 136.52 | 35.222 |
| mo104 | h | Ajudante de instalador de ar condicionado. (mão de obra) | 0.258 | 99.12 | 25.573 |
| % | % | Custos directos complementares | 2 % | 20798.435 | 415.969 |
|  |  | Custos directos |  |  | 21214.404 |

## Recursos

**mt42trx600cdcad** Ud Difusor de alumínio para impulsão de ar
Dados técnicos: Custo energético 8.816 MJ; Emissão de CO2 0.586 kg
Resíduos:
- embalagem: re150101 Embalagens de papel e cartão. (componente de resíduo); rendimento 0.18 kg; Código LER 15 01 01; Massa do elemento 1 kg; Volume 0.001333 m3
- embalagem: re170203 Plástico. (componente de resíduo); rendimento 0.09 kg; Código LER 17 02 03; Massa do elemento 1 kg; Volume 0.001667 m3
