# Recuperador de calor ar-ar, com bomba de calor e bateria de água. Instalação em solo

- Propriedade do ficheiro: CYPE Ingenieros S.A.
- Formato: FIEBDC-3/2016
- Programa: Gerador de preços para construção civil. CYPE Ingenieros, S.A.
- Data: 19/04/2024
- Âmbito geográfico: Moçambique
- Moeda: MZN
- Custos indirectos: 3 %
- IVA: 17 %

## I Instalações

### IC Aquecimento, arrefecimento, climatização e A.Q.S.

#### ICR Sistemas de condução de ar

**ICR105** Ud Recuperador de calor ar-ar, com bomba de calor e bateria de água. Instalação em solo.
Recuperador de calor ar-ar, com bomba de calor para gás R-410A, caudal de ar nominal 3000 m³/h, dimensões 1510x3750x1360 mm, peso 900 kg, pressão estática de ar nominal 250 Pa, pressão sonora a 1 m 75 dBA, alimentação trifásica a 400 V, eficiência de recuperação calorífica 75,6%, potência calorífica de recuperação 24 kW, potência calorífica do compressor 14,2 kW, potência calorífica total 38,2 kW, COP 9,3 (temperatura do ar exterior -10°C com humidade relativa de 90% e temperatura ambiente 22°C com humidade relativa de 50%), eficiência de recuperação frigorífica 60,6%, potência frigorífica de recuperação 3,5 kW, potência frigorífica do compressor 13,8 kW, potência frigorífica total 17,3 kW, EER 3,8 (temperatura do ar exterior 32°C com humidade relativa de 50% e temperatura ambiente 26°C com humidade relativa de 50%), com permutador de placas de liga de alumínio de fluxo cruzado, ventiladores de aspiração individual com pás recuadas acoplados directamente a motores electrónicos tipo EC Inverter, bypass com motor de accionamento da comporta por correia para alteração de modo de operação de recuperação a free-cooling, estrutura de perfis de alumínio extrudido, painéis de fecho de aço pré-pintado RAL 9002, de 42 mm de espessura, tipo sandwich, com juntas de estanquidade especiais e isolamento de lã mineral, filtro de ar classe F7 na entrada de ar exterior, filtro de ar classe M5 no retorno de ar do interior, acesso aos ventiladores e aos filtros de ar através dos painéis de inspecção, possibilidade de acesso lateral aos filtros, baterias de evaporação e de condensação de liga de cobre e alumínio, compressor rotativo tipo EC Inverter, quadro eléctrico no interior da unidade e controlo remoto modelo RCT para a regulação da ventilação e da temperatura, para a supervisão do estado dos filtros de ar, programação semanal, gestão das funções de descongelação e anti-gelo para o módulo opcional com bateria de água e integração com BMS através de protocolo de comunicação Modbus e bus de comunicação RS-485, com módulo com bateria de água, para aquecimento e arrefecimento. Instalação em solo.
Inclui: Marcação. Colocação e fixação. Ligação com a rede eléctrica. Ligação com a rede de abastecimento de água. Verificação do seu correcto funcionamento.
Critério de medição de projecto: Número de unidades previstas, segundo documentação gráfica de Projecto.
Critério de medição de obra: Medir-se-á o número de unidades realmente executadas segundo especificações de Projecto.

| Código | Un | Descrição | Rendimento | Preço | Importância |
|---|---|---|---|---|---|
| mt42lmf060a | Ud | Recuperador de calor ar-ar, com bomba de calor para gás R-410A, caudal de ar nominal 3000 m³/h, dimensões 1510x3750x1360 mm, peso 900 kg, pressão estática de ar nominal 250 Pa, pressão sonora a 1 m 75 dBA, alimentação trifásica a 400 V, eficiência de recuperação calorífica 75,6%, potência calorífica de recuperação 24 kW, potência calorífica do compressor 14,2 kW, potência calorífica total 38,2 kW, COP 9,3 (temperatura do ar exterior -10°C com humidade relativa de 90% e temperatura ambiente 22°C com humidade relativa de 50%), eficiência de recuperação frigorífica 60,6%, potência frigorífica de recuperação 3,5 kW, potência frigorífica do compressor 13,8 kW, potência frigorífica total 17,3 kW, EER 3,8 (temperatura do ar exterior 32°C com humidade relativa de 50% e temperatura ambiente 26°C com humidade relativa de 50%), com permutador de placas de liga de alumínio de fluxo cruzado, ventiladores de aspiração individual com pás recuadas acoplados directamente a motores electrónicos tipo EC Inverter, bypass com motor de accionamento da comporta por correia para alteração de modo de operação de recuperação a free-cooling, estrutura de perfis de alumínio extrudido, painéis de fecho de aço pré-pintado RAL 9002, de 42 mm de espessura, tipo sandwich, com juntas de estanquidade especiais e isolamento de lã mineral, filtro de ar classe F7 na entrada de ar exterior, filtro de ar classe M5 no retorno de ar do interior, acesso aos ventiladores e aos filtros de ar através dos painéis de inspecção, possibilidade de acesso lateral aos filtros, baterias de evaporação e de condensação de liga de cobre e alumínio, compressor rotativo tipo EC Inverter, quadro eléctrico no interior da unidade e controlo remoto modelo RCT para a regulação da ventilação e da temperatura, para a supervisão do estado dos filtros de ar, programação semanal, gestão das funções de descongelação e anti-gelo para o módulo opcional com bateria de água e integração com BMS através de protocolo de comunicação Modbus e bus de comunicação RS-485. (material) | 1 | 3963100.73 | 3963100.730 |
| mt42lmf542a | Ud | Módulo com bateria de água, para aquecimento e arrefecimento, com válvula motorizada de 3 vias, modulante. (material) | 1 | 415042.58 | 415042.580 |
| mo005 | h | Oficial de 1ª instalador de ar condicionado. (mão de obra) | 1.894 | 136.52 | 258.569 |
| mo104 | h | Ajudante de instalador de ar condicionado. (mão de obra) | 1.894 | 99.12 | 187.733 |
| % | % | Custos directos complementares | 2 % | 4378589.612 | 87571.792 |
|  |  | Custos directos |  |  | 4466161.404 |

## Recursos

**mt42lmf060a** Ud Recuperador de calor ar-ar
Dados técnicos: Custo energético 52774.457 MJ; Emissão de CO2 1970.572 kg
Resíduos:
- embalagem: re150101 Embalagens de papel e cartão. (componente de resíduo); rendimento 2.143 kg; Código LER 15 01 01; Massa do elemento 1 kg; Volume 0.001333 m3
