# Recuperador de calor ar-ar, com bomba de calor e bateria de água. Instalação em tecto

- Propriedade do ficheiro: CYPE Ingenieros S.A.
- Formato: FIEBDC-3/2016
- Programa: Gerador de preços para construção civil. CYPE Ingenieros, S.A.
- Data: 19/04/2024
- Âmbito geográfico: Moçambique
- Moeda: MZN
- Custos indirectos: 3 %
- IVA: 17 %

## I Instalações

### IC Aquecimento, arrefecimento, climatização e A.Q.S.

#### ICR Sistemas de condução de ar

**ICR113** Ud Recuperador de calor ar-ar, com bomba de calor e bateria de água. Instalação em tecto.
Recuperador de calor ar-ar, com bomba de calor para gás R-410A, caudal de ar nominal 500 m³/h, dimensões 395x1390x1120 mm, peso 165 kg, pressão estática de ar nominal 150 Pa, pressão sonora a 1 m 70 dBA, alimentação monofásica a 230 V, eficiência de recuperação calorífica 70,2%, potência calorífica de recuperação 2,92 kW, potência calorífica do compressor 2,45 kW, potência calorífica total 5,37 kW, COP 6,6 (temperatura do ar exterior -5°C com humidade relativa de 80% e temperatura ambiente 20°C com humidade relativa de 50%), eficiência de recuperação frigorífica 60,3%, potência frigorífica de recuperação 0,57 kW, potência frigorífica do compressor 2,43 kW, potência frigorífica total 3 kW, EER 2,8 (temperatura do ar exterior 32°C com humidade relativa de 50% e temperatura ambiente 26°C com humidade relativa de 50%), com permutador de placas de alumínio de fluxo cruzado com bandeja de recolha de condensados, ventiladores centrífugos de dupla aspiração com pás recuadas, bypass com servomotor para alteração de modo de operação de recuperação a free-cooling, estrutura desmontável de painel duplo com isolamento de polietileno e poliéster de 20 mm de espessura, painéis exteriores de aço pré-pintado RAL 9002 e painéis interiores de aço galvanizado, filtros de ar classe G4, compressor rotativo, baterias de evaporação e de condensação de liga de cobre e alumínio, quadro eléctrico interno para a gestão de todos os controlos de potência com regulação com microprocessador para a gestão automática da temperatura ambiente, do free-cooling e do free-heating, da comutação do modo aquecimento/arrefecimento e dos ciclos de descongelação, e ecrã para a configuração dos parâmetros e para a visualização de valores. Instalação em tecto.
Inclui: Marcação. Colocação e fixação. Ligação e verificação do seu correcto funcionamento.
Critério de medição de projecto: Número de unidades previstas, segundo documentação gráfica de Projecto.
Critério de medição de obra: Medir-se-á o número de unidades realmente executadas segundo especificações de Projecto.

| Código | Un | Descrição | Rendimento | Preço | Importância |
|---|---|---|---|---|---|
| mt42lmf055a | Ud | Recuperador de calor ar-ar, com bomba de calor para gás R-410A, caudal de ar nominal 500 m³/h, dimensões 395x1390x1120 mm, peso 165 kg, pressão estática de ar nominal 150 Pa, pressão sonora a 1 m 70 dBA, alimentação monofásica a 230 V, eficiência de recuperação calorífica 70,2%, potência calorífica de recuperação 2,92 kW, potência calorífica do compressor 2,45 kW, potência calorífica total 5,37 kW, COP 6,6 (temperatura do ar exterior -5°C com humidade relativa de 80% e temperatura ambiente 20°C com humidade relativa de 50%), eficiência de recuperação frigorífica 60,3%, potência frigorífica de recuperação 0,57 kW, potência frigorífica do compressor 2,43 kW, potência frigorífica total 3 kW, EER 2,8 (temperatura do ar exterior 32°C com humidade relativa de 50% e temperatura ambiente 26°C com humidade relativa de 50%), com permutador de placas de alumínio de fluxo cruzado com bandeja de recolha de condensados, ventiladores centrífugos de dupla aspiração com pás recuadas, bypass com servomotor para alteração de modo de operação de recuperação a free-cooling, estrutura desmontável de painel duplo com isolamento de polietileno e poliéster de 20 mm de espessura, painéis exteriores de aço pré-pintado RAL 9002 e painéis interiores de aço galvanizado, filtros de ar classe G4, compressor rotativo, baterias de evaporação e de condensação de liga de cobre e alumínio, quadro eléctrico interno para a gestão de todos os controlos de potência com regulação com microprocessador para a gestão automática da temperatura ambiente, do free-cooling e do free-heating, da comutação do modo aquecimento/arrefecimento e dos ciclos de descongelação, e ecrã para a configuração dos parâmetros e para a visualização de valores. (material) | 1 | 1233732.58 | 1233732.580 |
| mo005 | h | Oficial de 1ª instalador de ar condicionado. (mão de obra) | 1.894 | 136.52 | 258.569 |
| mo104 | h | Ajudante de instalador de ar condicionado. (mão de obra) | 1.894 | 99.12 | 187.733 |
| % | % | Custos directos complementares | 2 % | 1234178.882 | 24683.578 |
|  |  | Custos directos |  |  | 1258862.460 |

## Recursos

**mt42lmf055a** Ud Recuperador de calor ar-ar
Dados técnicos: Custo energético 9676.262 MJ; Emissão de CO2 362.759 kg
Resíduos:
- embalagem: re150101 Embalagens de papel e cartão. (componente de resíduo); rendimento 2.143 kg; Código LER 15 01 01; Massa do elemento 1 kg; Volume 0.001333 m3
