# Viseira contra a chuva para conduta circular

- Propriedade do ficheiro: CYPE Ingenieros S.A.
- Formato: FIEBDC-3/2016
- Programa: Gerador de preços para construção civil. CYPE Ingenieros, S.A.
- Data: 19/04/2024
- Âmbito geográfico: Moçambique
- Moeda: MZN
- Custos indirectos: 3 %
- IVA: 17 %

## I Instalações

### IC Aquecimento, arrefecimento, climatização e A.Q.S.

#### ICR Sistemas de condução de ar

**ICR130** Ud Viseira contra a chuva para conduta circular.
Viseira contra a chuva de aço galvanizado, para conduta de 80 mm de diâmetro, com rede de protecção contra a entrada de folhas e pássaros.
Inclui: Colocação e fixação da viseira.
Critério de medição de projecto: Número de unidades previstas, segundo documentação gráfica de Projecto.
Critério de medição de obra: Medir-se-á o número de unidades realmente executadas segundo especificações de Projecto.

| Código | Un | Descrição | Rendimento | Preço | Importância |
|---|---|---|---|---|---|
| mt42svs500aa | Ud | Viseira contra a chuva de aço galvanizado, para conduta de 80 mm de diâmetro, com rede de protecção contra a entrada de folhas e pássaros. (material) | 1 | 3863.88 | 3863.880 |
| mo005 | h | Oficial de 1ª instalador de ar condicionado. (mão de obra) | 0.111 | 136.52 | 15.154 |
| mo104 | h | Ajudante de instalador de ar condicionado. (mão de obra) | 0.111 | 99.12 | 11.002 |
| % | % | Custos directos complementares | 2 % | 3890.036 | 77.801 |
|  |  | Custos directos |  |  | 3967.837 |

## Recursos

**mt42svs500aa** Ud Viseira contra a chuva de aço galvanizado
Dados técnicos: Custo energético 4.663 MJ; Emissão de CO2 0.310 kg
Resíduos:
- embalagem: re150101 Embalagens de papel e cartão. (componente de resíduo); rendimento 0.095 kg; Código LER 15 01 01; Massa do elemento 1 kg; Volume 0.001333 m3
- embalagem: re170203 Plástico. (componente de resíduo); rendimento 0.048 kg; Código LER 17 02 03; Massa do elemento 1 kg; Volume 0.001667 m3
