# Unidade ar-água bomba de calor não reversível, para instalação no exterior

- Propriedade do ficheiro: CYPE Ingenieros S.A.
- Formato: FIEBDC-3/2016
- Programa: Gerador de preços para construção civil. CYPE Ingenieros, S.A.
- Data: 30/10/2024
- Âmbito geográfico: Moçambique
- Moeda: MZN
- Custos indirectos: 3 %
- IVA: 17 %

## I Instalações

### IC Aquecimento, arrefecimento, climatização e A.Q.S.

#### ICV Unidades centrais para aquecimento, arrefecimento, climatização e A.Q.S.

**ICV030** Ud Unidade ar-água bomba de calor não reversível, para instalação no exterior.
Bomba de calor não reversível, ar-água, potência calorífica nominal de 19,2 kW (temperatura húmida de entrada do ar: 2°C; temperatura de saída da água: 35°C), COP = 3,3, refrigerante R-407C, limites operativos em modo de aquecimento: entrada de ar entre -20°C e 40°C, saída de água entre 15°C e 60°C, carcaça de aço galvanizado e esmaltado no forno, dimensões 1860x2040x1485 mm, para instalação no exterior. Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42sti030a | Ud | Bomba de calor não reversível, ar-água, potência calorífica nominal de 19,2 kW (temperatura húmida de entrada do ar: 2°C; temperatura de saída da água: 35°C), COP = 3,3, refrigerante R-407C, limites operativos em modo de aquecimento: entrada de ar entre -20°C e 40°C, saída de água entre 15°C e 60°C, carcaça de aço galvanizado e esmaltado no forno, dimensões 1860x2040x1485 mm. (material) | 1 | 2107368.68 | 2107368.680 |
| mt37www050e | Ud | União anti-vibração, de borracha, com rosca de 1 1/4", para uma pressão máxima de funcionamento de 10 bar. (material) | 2 | 3585.27 | 7170.540 |
| mt37sve010d | Ud | Válvula de esfera de latão niquelado para enroscar de 1". (material) | 2 | 1172.34 | 2344.680 |
| mt42www080 | Ud | Kit de amortecedores anti-vibração de pavimento, formado por quatro amortecedores de borracha, com os correspondentes parafusos, porcas e anilhas. (material) | 1 | 771.65 | 771.650 |
| mo005 | h | Oficial de 1ª instalador de ar condicionado. (mão de obra) | 7.355 | 138.06 | 1015.431 |
| mo104 | h | Ajudante de instalador de ar condicionado. (mão de obra) | 7.355 | 100.25 | 737.339 |
| % | % | Custos directos complementares | 2 % | 2119408.320 | 42388.166 |
|  |  | Custos directos |  |  | 2161796.486 |

## Recursos

**mt42sti030a** Ud Bomba de calor não reversível
Dados técnicos: Custo energético 17107.521 MJ; Emissão de CO2 1011.219 kg
Resíduos:
- embalagem: re150101 Embalagens de papel e cartão. (componente de resíduo); rendimento 3.263 kg; Código LER 15 01 01; Massa do elemento 1 kg; Volume 0.001333 m3
- embalagem: re170201 Madeira. (componente de resíduo); rendimento 0.74 kg; Código LER 17 02 01; Massa do elemento 1 kg; Volume 0.000909 m3

**mt37www050e** Ud União anti-vibração, de borracha, com rosca de 1 1/4", para uma pressão máxima de funcionamento de 10 bar
Dados técnicos: Custo energético 185.212 MJ; Emissão de CO2 16.468 kg
Resíduos:
- embalagem: re150101 Embalagens de papel e cartão; rendimento 0.072 kg

**mt37sve010d** Ud Válvula de esfera de latão niquelado para enroscar de 1"
Dados técnicos: Custo energético 843.399 MJ; Emissão de CO2 56.701 kg
Resíduos:
- embalagem: re150101 Embalagens de papel e cartão; rendimento 0.072 kg
