# Válvula de gás

- Propriedade do ficheiro: CYPE Ingenieros S.A.
- Formato: FIEBDC-3/2016
- Programa: Gerador de preços para construção civil. CYPE Ingenieros, S.A.
- Data: 20/11/2025
- Âmbito geográfico: Moçambique
- Moeda: MZN
- Custos indirectos: 3 %
- IVA: 17 %

## I Instalações

### IG Gases combustíveis

#### IGW Elementos

**IGW020** Ud Válvula de gás.
Válvula de esfera de latão com comando de alavanca, com rosca cilíndrica GAS macho-macho de 1/2" de diâmetro, PN=5 bar.
Inclui: Montagem, ligação e verificação do seu correcto funcionamento.
Critério de medição de projecto: Número de unidades previstas, segundo documentação gráfica de Projecto.
Critério de medição de obra: Medir-se-á o número de unidades realmente executadas segundo especificações de Projecto.

| Código | Un | Descrição | Rendimento | Preço | Importância |
|---|---|---|---|---|---|
| mt43acv030a | Ud | Válvula de esfera de latão com comando de alavanca, com rosca cilíndrica GAS macho-macho de 1/2" de diâmetro, PN=5 bar, segundo NP EN 331. (material) | 1 | 522.07 | 522.070 |
| mo010 | h | Oficial de 1ª instalador de gás. (mão de obra) | 0.111 | 144.14 | 16.000 |
| mo109 | h | Ajudante de instalador de gás. (mão de obra) | 0.111 | 104.64 | 11.615 |
| % | % | Custos directos complementares | 2 % | 549.685 | 10.994 |
|  |  | Custos directos |  |  | 560.679 |

## Recursos

**mt43acv030a** Ud Válvula de esfera de latão com comando de alavanca
Dados técnicos: Custo energético 49.235 MJ; Emissão de CO2 3.365 kg
Resíduos:
- embalagem: re150101 Embalagens de papel e cartão. (componente de resíduo); rendimento 0.072 kg; Código LER 15 01 01; Massa do elemento 1 kg; Volume 0.001333 m3
