# Alojamento para dispositivo de gás

- Propriedade do ficheiro: CYPE Ingenieros S.A.
- Formato: FIEBDC-3/2016
- Programa: Gerador de preços para construção civil. CYPE Ingenieros, S.A.
- Data: 30/10/2024
- Âmbito geográfico: Moçambique
- Moeda: MZN
- Custos indirectos: 3 %
- IVA: 17 %

## I Instalações

### IG Gases combustíveis

#### IGW Elementos

**IGW030** Ud Alojamento para dispositivo de gás.
Caixa S 300 de chapa electrozincada de 535x517x232 mm.
Inclui: Colocação e fixação da caixa.
Critério de medição de projecto: Número de unidades previstas, segundo documentação gráfica de Projecto.
Critério de medição de obra: Medir-se-á o número de unidades realmente executadas segundo especificações de Projecto.

| Código | Un | Descrição | Rendimento | Preço | Importância |
|---|---|---|---|---|---|
| mt43cgp010b | Ud | Caixa S 300 de chapa electrozincada de 535x517x232 mm, com tampa com a palavra "Gás" e a expressão "Proibido fumar ou foguear". (material) | 1 | 5108.5 | 5108.500 |
| mo010 | h | Oficial de 1ª instalador de gás. (mão de obra) | 0.279 | 138.06 | 38.519 |
| mo109 | h | Ajudante de instalador de gás. (mão de obra) | 0.334 | 100.25 | 33.484 |
| % | % | Custos directos complementares | 2 % | 5180.503 | 103.610 |
|  |  | Custos directos |  |  | 5284.113 |

## Recursos

**mt43cgp010b** Ud Caixa S 300 de chapa electrozincada de 535x517x232 mm
Dados técnicos: Custo energético 0.018 MJ; Emissão de CO2 0.028 kg
Resíduos:
- embalagem: re150101 Embalagens de papel e cartão. (componente de resíduo); rendimento 0.033 kg; Código LER 15 01 01; Massa do elemento 1 kg; Volume 0.001333 m3
