# Luminária para garagem

- Propriedade do ficheiro: CYPE Ingenieros S.A.
- Formato: FIEBDC-3/2016
- Programa: Gerador de preços para construção civil. CYPE Ingenieros, S.A.
- Data: 01/09/2023
- Âmbito geográfico: Moçambique
- Moeda: MZN
- Custos indirectos: 3 %
- IVA: 17 %

## I Instalações

### II Iluminação

#### III Instalação interior

**III010** Ud Luminária para garagem.
Luminária de gelosia redonda transparente, de 680 mm de diâmetro e 142 mm de altura, para 2 lâmpadas fluorescentes TC-L de 40 W com difusor de policarbonato transparente, estabilizado para UV com prismas interiores, reflector diáfano de cor branca e balastro electrónico. Instalação na superfície do tecto em garagem. Inclusive lâmpadas.
Inclui: Marcação. Montagem, ligação e verificação do seu correcto funcionamento.
Critério de medição de projecto: Número de unidades previstas, segundo documentação gráfica de Projecto.
Critério de medição de obra: Medir-se-á o número de unidades realmente executadas segundo especificações de Projecto.

| Código | Un | Descrição | Rendimento | Preço | Importância |
|---|---|---|---|---|---|
| mt34zum020a | Ud | Luminária de gelosia redonda transparente, de 680 mm de diâmetro e 142 mm de altura, para 2 lâmpadas fluorescentes TC-L de 40 W, com difusor de policarbonato transparente, estabilizado para UV com prismas interiores, reflector diáfano de cor branca e balastro electrónico. (material) | 1 | 33857.6 | 33857.600 |
| mt34tuf020h | Ud | Lâmpada fluorescente compacta TC-L de 40 W. (material) | 2 | 593.13 | 1186.260 |
| mo003 | h | Oficial de 1ª electricista. (mão de obra) | 0.334 | 128.41 | 42.889 |
| mo102 | h | Ajudante de electricista. (mão de obra) | 0.334 | 93.25 | 31.146 |
| % | % | Custos directos complementares | 2 % | 35117.895 | 702.358 |
|  |  | Custos directos |  |  | 35820.253 |

## Recursos

**mt34zum020a** Ud Luminária de gelosia redonda transparente
Dados técnicos: Custo energético 728.779 MJ; Emissão de CO2 49.851 kg
Resíduos:
- embalagem: re150101 Embalagens de papel e cartão. (componente de resíduo); rendimento 0.18 kg; Código LER 15 01 01; Massa do elemento 1 kg; Volume 0.001333 m3
- embalagem: re170203 Plástico. (componente de resíduo); rendimento 0.09 kg; Código LER 17 02 03; Massa do elemento 1 kg; Volume 0.001667 m3
