# Luminária tipo Downlight. Instalação em superfície

- Propriedade do ficheiro: CYPE Ingenieros S.A.
- Formato: FIEBDC-3/2016
- Programa: Gerador de preços para construção civil. CYPE Ingenieros, S.A.
- Data: 01/09/2023
- Âmbito geográfico: Moçambique
- Moeda: MZN
- Custos indirectos: 3 %
- IVA: 17 %

## I Instalações

### II Iluminação

#### III Instalação interior

**III110** Ud Luminária tipo Downlight. Instalação em superfície.
Luminária circular de tecto Downlight, de 240 mm de diâmetro e 150 mm de altura, para 2 lâmpadas fluorescentes compactas duplas TC-D de 26 W; corpo interior de chapa de aço, acabamento termoesmaltado, de cor branca; reflector de alumínio com acabamento especular; isolamento classe F. Instalação em superfície. Inclusive lâmpadas.
Inclui: Marcação. Montagem, ligação e verificação do seu correcto funcionamento.
Critério de medição de projecto: Número de unidades previstas, segundo documentação gráfica de Projecto.
Critério de medição de obra: Medir-se-á o número de unidades realmente executadas segundo especificações de Projecto.

| Código | Un | Descrição | Rendimento | Preço | Importância |
|---|---|---|---|---|---|
| mt34lyd010d | Ud | Luminária circular de tecto Downlight, de 240 mm de diâmetro e 150 mm de altura, para 2 lâmpadas fluorescentes compactas duplas TC-D de 26 W; corpo interior de chapa de aço, acabamento termoesmaltado, de cor branca; reflector de alumínio com acabamento especular; isolamento classe F. (material) | 1 | 19491.94 | 19491.940 |
| mt34tuf020o | Ud | Lâmpada fluorescente compacta TC-D de 26 W. (material) | 2 | 480.31 | 960.620 |
| mo003 | h | Oficial de 1ª electricista. (mão de obra) | 0.167 | 128.41 | 21.444 |
| mo102 | h | Ajudante de electricista. (mão de obra) | 0.167 | 93.25 | 15.573 |
| % | % | Custos directos complementares | 2 % | 20489.577 | 409.792 |
|  |  | Custos directos |  |  | 20899.369 |

## Recursos

**mt34lyd010d** Ud Luminária circular de tecto Downlight
Dados técnicos: Custo energético 136.685 MJ; Emissão de CO2 9.773 kg
Resíduos:
- embalagem: re150101 Embalagens de papel e cartão. (componente de resíduo); rendimento 0.18 kg; Código LER 15 01 01; Massa do elemento 1 kg; Volume 0.001333 m3
- embalagem: re170203 Plástico. (componente de resíduo); rendimento 0.09 kg; Código LER 17 02 03; Massa do elemento 1 kg; Volume 0.001667 m3
