# Extintor

- Propriedade do ficheiro: CYPE Ingenieros S.A.
- Formato: FIEBDC-3/2016
- Programa: Gerador de preços para construção civil. CYPE Ingenieros, S.A.
- Data: 01/09/2023
- Âmbito geográfico: Moçambique
- Moeda: MZN
- Custos indirectos: 3 %
- IVA: 17 %

## I Instalações

### IO Contra incêndios

#### IOX Extintores

**IOX010** Ud Extintor.
Extintor móvel, de pó químico ABC polivalente antibrasa, pressurizado, de eficácia ABC, com 25 kg de agente extintor, com manómetro e mangueira com casquilho difusor. Inclusive rodas.
Inclui: Marcação. Colocação do extintor.
Critério de medição de projecto: Número de unidades previstas, segundo documentação gráfica de Projecto.
Critério de medição de obra: Medir-se-á o número de unidades realmente colocadas segundo especificações de Projecto.

| Código | Un | Descrição | Rendimento | Preço | Importância |
|---|---|---|---|---|---|
| mt41ixi020a | Ud | Extintor móvel, de pó químico ABC polivalente antibrasa, pressurizado, de eficácia ABC, com 25 kg de agente extintor, com manómetro e mangueira com casquilho difusor, segundo NP EN 3. (material) | 1 | 23723.35 | 23723.350 |
| mo113 | h | Operário não qualificado construção. (mão de obra) | 0.056 | 89.99 | 5.039 |
| % | % | Custos directos complementares | 2 % | 23728.389 | 474.568 |
|  |  | Custos directos |  |  | 24202.957 |

## Recursos

**mt41ixi020a** Ud Extintor móvel, de pó químico ABC polivalente antibrasa
Dados técnicos: Custo energético 3478.651 MJ; Emissão de CO2 457.108 kg
Resíduos:
- embalagem: re150101 Embalagens de papel e cartão. (componente de resíduo); rendimento 0.086 kg; Código LER 15 01 01; Massa do elemento 1 kg; Volume 0.001333 m3
