# Recuperador de calor estático

- Propriedade do ficheiro: CYPE Ingenieros S.A.
- Formato: FIEBDC-3/2016
- Programa: Gerador de preços para construção civil. CYPE Ingenieros, S.A.
- Data: 30/10/2024
- Âmbito geográfico: Moçambique
- Moeda: MZN
- Custos indirectos: 3 %
- IVA: 17 %

## I Instalações

### IV Ventilação

#### IVM Ventilação mecânica

**IVM025** Ud Recuperador de calor estático.
Recuperador de calor estático, de baixo perfil, montagem horizontal, caudal máximo 300 m³/h, recuperação de calor de até 90%, de 760x620x240 mm, com caixa de polipropileno expandido, bloco permutador de calor de poliestireno, 4 embocaduras de 125 mm de diâmetro, dois filtros G4 de cassete com eficiência de 85%, situados nos fluxos de ar novo e de ar extraído, e terminal para evacuação de condensados. Instalação em teto falso. Inclusive elementos de fixação.
Inclui: Marcação. Colocação e fixação do recuperador de calor. Ligação à rede de drenagem. Ligação das condutas. Verificação do seu correcto funcionamento.
Critério de medição de projecto: Número de unidades previstas, segundo documentação gráfica de Projecto.
Critério de medição de obra: Medir-se-á o número de unidades realmente executadas segundo especificações de Projecto.

| Código | Un | Descrição | Rendimento | Preço | Importância |
|---|---|---|---|---|---|
| mt42svi600a | Ud | Recuperador de calor estático, de baixo perfil, montagem horizontal, caudal máximo 300 m³/h, recuperação de calor de até 90%, de 760x620x240 mm, com caixa de polipropileno expandido, bloco permutador de calor de poliestireno, 4 embocaduras de 125 mm de diâmetro, dois filtros G4 de cassete com eficiência de 85%, situados nos fluxos de ar novo e de ar extraído, e terminal para evacuação de condensados, para instalação em teto falso, com elementos de fixação. (material) | 1 | 119339.79 | 119339.790 |
| mo011 | h | Oficial de 1ª montador. (mão de obra) | 0.279 | 138.06 | 38.519 |
| mo080 | h | Ajudante de montador. (mão de obra) | 0.279 | 100.44 | 28.023 |
| % | % | Custos directos complementares | 2 % | 119406.332 | 2388.127 |
|  |  | Custos directos |  |  | 121794.459 |

## Recursos

**mt42svi600a** Ud Recuperador de calor estático
Dados técnicos: Custo energético 445.465 MJ; Emissão de CO2 16.770 kg
Resíduos:
- embalagem: re150101 Embalagens de papel e cartão. (componente de resíduo); rendimento 2.143 kg; Código LER 15 01 01; Massa do elemento 1 kg; Volume 0.001333 m3
