# Portada de madeira

- Propriedade do ficheiro: CYPE Ingenieros S.A.
- Formato: FIEBDC-3/2016
- Programa: Gerador de preços para construção civil. CYPE Ingenieros, S.A.
- Data: 30/10/2024
- Âmbito geográfico: Moçambique
- Moeda: MZN
- Custos indirectos: 3 %
- IVA: 17 %

## L Vãos

### LS Protecções solares

#### LSV Portadas

**LSV030** Ud Portada de madeira.
Portada de madeira de pinho melis para envernizar, de uma folha de batente, tipo veneziana, de lâminas fixas, de 400x1600 mm. Colocação exterior em janela. Inclusive silicone neutro para a vedação das juntas perimetrais, ferragens de pendurar e abertura, parafusos de aço inoxidável, elementos de estanquidade e acessórios.
Inclui: Colocação e fixação do aro. Colocação e fixação dos elementos de pendurar. Colocação da folha.
Critério de medição de projecto: Número de unidades previstas, segundo documentação gráfica de Projecto.
Critério de medição de obra: Medir-se-á o número de unidades realmente executadas segundo especificações de Projecto.

| Código | Un | Descrição | Rendimento | Preço | Importância |
|---|---|---|---|---|---|
| mt22xcv030c | m² | Portada veneziana formada por lâminas fixas, de madeira de pinho melis para envernizar, com ferragens de pendurar e de abertura, parafusos de aço inoxidável e elementos de estanquidade. (material) | 0.64 | 27970.28 | 17900.979 |
| mt15sja100 | Ud | Cartucho de pasta de silicone neutro. (material) | 0.14 | 301.91 | 42.267 |
| mo017 | h | Oficial de 1ª carpinteiro. (mão de obra) | 0.178 | 136.3 | 24.261 |
| mo058 | h | Ajudante de carpinteiro. (mão de obra) | 0.178 | 101.06 | 17.989 |
| % | % | Custos directos complementares | 2 % | 17985.496 | 359.710 |
|  |  | Custos directos |  |  | 18345.206 |

Resíduos:
- colocação: mt15sja100 Cartucho de pasta de silicone neutro; factor de resíduo 0.06

## Recursos

**mt22xcv030c** m² Portada veneziana formada por lâminas fixas
Dados técnicos: Custo energético 2183.102 MJ; Emissão de CO2 -29.285 kg
Resíduos:
- embalagem: re170203 Plástico. (componente de resíduo); rendimento 0.091 kg; Código LER 17 02 03; Massa do elemento 1 kg; Volume 0.001667 m3
- embalagem: re170604 Materiais de isolamento não abrangidos em 17 06 01 e 17 06 03. (componente de resíduo); rendimento 0.016 kg; Código LER 17 06 04; Massa do elemento 1 kg; Volume 0.001667 m3

**mt15sja100** Ud Cartucho de pasta de silicone neutro
Dados técnicos: Custo energético 87.088 MJ; Emissão de CO2 3.667 kg; Código LER 17 09 04; Massa do elemento 0.45 kg; Volume 0.0003 m3
Resíduos:
- embalagem: re170203 Plástico; rendimento 0.1 kg
