# Isolamento térmico pelo exterior em fachada ventilada

- Propriedade do ficheiro: CYPE INGENIEROS, S.A.
- Formato: FIEBDC-3/2002
- Âmbito geográfico: Moçambique
- Moeda: MZN
- Custos indirectos: 3.00 %
- IVA: 17.00 %

**NAF040** m² Isolamento térmico pelo exterior em fachada ventilada, formado por painel de lã mineral, segundo EN 13162, não revestido de dupla densidade, de 40 mm de espessura, resistência térmica 1,15 m²°C/W, condutibilidade térmica 0,034 W/(m°C), colocado topo a topo e fixado mecanicamente.
Isolamento térmico pelo exterior em fachada ventilada, formado por painel de lã mineral, segundo EN 13162, não revestido de dupla densidade, de 40 mm de espessura, resistência térmica 1,15 m²°C/W, condutibilidade térmica 0,034 W/(m°C), colocado topo a topo e fixado mecanicamente.
Inclui: Implantação e corte do isolamento. Colocação do isolamento. Fixação do isolamento. Tratamento de pontos singulares. Vedação de juntas e ligações.
Critério de medição de projecto: Superfície medida segundo documentação gráfica de Projecto.
Critério de medição de obra: Medir-se-á a superfície realmente executada segundo especificações de Projecto.

| Código | Un | Descrição | Rendimento | Preço | Importância |
|---|---|---|---|---|---|
| mt16aaa020ab | Ud | Fixação mecânica para painéis isolantes de lã mineral, colocados directamente sobre a superfície suporte. (material) | 4.000 | 18.14 | 72.56 |
| mt16lra020abk | m² | Painel de lã mineral, segundo EN 13162, não revestido de dupla densidade, de 40 mm de espessura, resistência térmica 1,15 m²°C/W, condutibilidade térmica 0,034 W/(m°C), impermeável à água da chuva. (material) | 1.050 | 684.58 | 718.81 |
| mo054 | h | Oficial de 1ª montador de isolamentos. (mão de obra) | 0.081 | 101.30 | 8.21 |
| mo101 | h | Ajudante de montador de isolamentos. (mão de obra) | 0.041 | 73.13 | 3.00 |
| % | % | Custos directos complementares | 2 % | 802.58 | 16.05 |
|  |  | Custos directos |  |  | 818.63 |
