# Isolamento térmico em revestimento interior directo de placas coladas

- Propriedade do ficheiro: CYPE Ingenieros S.A.
- Formato: FIEBDC-3/2016
- Programa: Gerador de preços para construção civil. CYPE Ingenieros, S.A.
- Data: 19/04/2024
- Âmbito geográfico: Moçambique
- Moeda: MZN
- Custos indirectos: 3 %
- IVA: 17 %

## N Isolamentos e impermeabilizações

### NA Isolamentos térmicos

#### NAO Revestimentos interiores

**NAO010** m² Isolamento térmico em revestimento interior directo de placas coladas.
Isolamento térmico em revestimento interior directo de placas coladas sobre a sua superfície, formado por painel rígido de poliestireno extrudido, segundo EN 13164, de superfície lisa e bordo lateral com encaixe macho-fêmea, de 40 mm de espessura, resistência à compressão >= 300 kPa, resistência térmica 1,2 m²°C/W, condutibilidade térmica 0,034 W/(m°C), colocado topo a topo e fixado mecanicamente ao suporte.
Inclui: Implantação e corte do isolamento. Colocação do isolamento sobre o paramento. Fixação do isolamento. Resolução de pontos singulares.
Critério de medição de projecto: Superfície medida segundo documentação gráfica de Projecto.
Critério de medição de obra: Medir-se-á a superfície realmente executada segundo especificações de Projecto.

| Código | Un | Descrição | Rendimento | Preço | Importância |
|---|---|---|---|---|---|
| mt16pxc010ebc | m² | Painel rígido de poliestireno extrudido, segundo EN 13164, de superfície lisa e bordo lateral com encaixe macho-fêmea, de 40 mm de espessura, resistência à compressão >= 300 kPa, resistência térmica 1,2 m²°C/W, condutibilidade térmica 0,034 W/(m°C), Euroclasse E de reacção ao fogo segundo NP EN 13501-1, com código de designação XPS-EN 13164-T1-CS(10/Y)300-DLT(2)5-DS(TH)-WL(T)0,7. (material) | 1.05 | 645.18 | 677.439 |
| mt16aaa020ia | Ud | Fixação mecânica para painéis isolantes de poliestireno extrudido, colocados directamente sobre a superfície suporte. (material) | 6 | 12.35 | 74.100 |
| mo054 | h | Oficial de 1ª montador de isolamentos. (mão de obra) | 0.111 | 136.52 | 15.154 |
| mo101 | h | Ajudante de montador de isolamentos. (mão de obra) | 0.111 | 99.31 | 11.023 |
| % | % | Custos directos complementares | 2 % | 777.716 | 15.554 |
|  |  | Custos directos |  |  | 793.270 |

Resíduos:
- colocação: mt16pxc010ebc; factor de resíduo 0.048

## Recursos

**mt16pxc010ebc** m² Painel rígido de poliestireno extrudido
Dados técnicos: Custo energético 118.155 MJ; Emissão de CO2 3.772 kg; Código LER 17 06 04; Massa do elemento 1.32 kg; Volume 0.0022 m3
Resíduos:
- embalagem: re170203 Plástico. (componente de resíduo); rendimento 0.024 kg; Código LER 17 02 03; Massa do elemento 1 kg; Volume 0.001667 m3

**mt16aaa020ia** Ud Fixação mecânica para painéis isolantes de poliestireno extrudido, colocados directamente sobre a superfície suporte
Dados técnicos: Custo energético 0.233 MJ; Emissão de CO2 0.071 kg
Resíduos:
- embalagem: re150101 Embalagens de papel e cartão. (componente de resíduo); rendimento 0.072 kg; Código LER 15 01 01; Massa do elemento 1 kg; Volume 0.001333 m3
