# Isolamento sonoro do perímetro de apoio de parede de placas, com banda dessolidarizadora de polietileno

- Propriedade do ficheiro: CYPE Ingenieros S.A.
- Formato: FIEBDC-3/2016
- Programa: Gerador de preços para construção civil. CYPE Ingenieros, S.A.
- Data: 19/04/2024
- Âmbito geográfico: Moçambique
- Moeda: MZN
- Custos indirectos: 3 %
- IVA: 17 %

## N Isolamentos e impermeabilizações

### NB Isolamentos sonoros

#### NBJ Pontes acústicas

**NBJ010** m Isolamento sonoro do perímetro de apoio de parede de placas, com banda dessolidarizadora de polietileno.
Isolamento sonoro do perímetro de apoio de parede de placas, realizado com banda autocolante dessolidarizante, de 46 mm de largura e de 3,9 mm de espessura, formada por uma lâmina de polietileno de alta resistência e uma lâmina viscoelástica de alta densidade, resistência térmica 0,078 m²°C/W, condutibilidade térmica 0,05 W/(m°C) e rigidez dinâmica inferior a 100 MN/m³, para garantir a sua dessolidarização e optimizar o isolamento sonoro.
Inclui: Limpeza e preparação da superfície. Corte da banda dessolidarizadora. Colocação das bandas elásticas na base e nos laterais. Colocação das bandas elásticas no encontro da divisória com a laje superior.
Critério de medição de projecto: Comprimento medido segundo documentação gráfica de Projecto.
Critério de medição de obra: Medir-se-á o comprimento realmente executado segundo especificações de Projecto.

| Código | Un | Descrição | Rendimento | Preço | Importância |
|---|---|---|---|---|---|
| mt16ptd015y | m | Banda autocolante dessolidarizante, de 46 mm de largura e de 3,9 mm de espessura, formada por uma lâmina de polietileno de alta resistência e uma lâmina viscoelástica de alta densidade, resistência térmica 0,078 m²°C/W, condutibilidade térmica 0,05 W/(m°C) e rigidez dinâmica inferior a 100 MN/m³, Euroclasse B-s1, d0 de reacção ao fogo segundo NP EN 13501-1; proporcionando uma redução do nível global ponderado de pressão a sons de condução aérea de 3 dBA. (material) | 1.1 | 82.58 | 90.838 |
| mo100 | h | Ajudante de montador de pré-fabricados interiores. (mão de obra) | 0.056 | 99.31 | 5.561 |
| % | % | Custos directos complementares | 2 % | 96.399 | 1.928 |
|  |  | Custos directos |  |  | 98.327 |

Resíduos:
- colocação: mt16ptd015y; factor de resíduo 0.07

## Recursos

**mt16ptd015y** m Banda autocolante dessolidarizante
Dados técnicos: Custo energético 6.147 MJ; Emissão de CO2 0.220 kg; Código LER 17 03 02; Massa do elemento 0.115 kg; Volume 0.000115 m3
Resíduos:
- embalagem: re170203 Plástico. (componente de resíduo); rendimento 0.02 kg; Código LER 17 02 03; Massa do elemento 1 kg; Volume 0.001667 m3
