# Isolamento sonoro a sons de condução aérea e de percussão de pavimentos flutuantes, com painéis de poliestireno expandido

- Propriedade do ficheiro: CYPE Ingenieros S.A.
- Formato: FIEBDC-3/2016
- Programa: Gerador de preços para construção civil. CYPE Ingenieros, S.A.
- Data: 19/04/2024
- Âmbito geográfico: Moçambique
- Moeda: MZN
- Custos indirectos: 3 %
- IVA: 17 %

## N Isolamentos e impermeabilizações

### NB Isolamentos sonoros

#### NBL Pavimentos flutuantes

**NBL041** m² Isolamento sonoro a sons de condução aérea e de percussão de pavimentos flutuantes, com painéis de poliestireno expandido.
Isolamento sonoro a sons de condução aérea e de percussão de pavimentos flutuantes, realizado com painéis rígidos de poliestireno expandido, segundo NP EN 13163, de superfície lisa e bordo lateral recto, de 10 mm de espessura, resistência térmica 0,35 m²°C/W, condutibilidade térmica 0,03 W/(m°C), colocado face a face; coberto com filme de polietileno de 0,2 mm de espessura e 184 g/m² de massa superficial e dessolidarização perimetral executada com o mesmo material isolante e banda de polietileno, de 5 mm de espessura e 20 cm de largura, densidade 20 kg/m³; preparado para receber uma base de pavimento de argamassa ou betão. Inclusive fita autocolante para vedação de juntas.
Inclui: Limpeza e preparação da superfície suporte. Corte do isolamento. Colocação do soco perimetral. Colocação do isolamento sobre a laje. Colocação do filme de polietileno. Colocação da fita perimetral. Vedação de juntas do filme de polietileno.
Critério de medição de projecto: Superfície medida segundo documentação gráfica de Projecto.
Critério de medição de obra: Medir-se-á a superfície realmente executada segundo especificações de Projecto.

| Código | Un | Descrição | Rendimento | Preço | Importância |
|---|---|---|---|---|---|
| mt16pel060nad | m² | Painel rígido de poliestireno expandido, segundo NP EN 13163, de superfície lisa e bordo lateral recto, de 10 mm de espessura, resistência térmica 0,35 m²°C/W, condutibilidade térmica 0,03 W/(m°C), Euroclasse E de reacção ao fogo segundo NP EN 13501-1, com código de designação EPS-EN 13163-T3-L3-W2-S5-P10-TR200-DS(N)2-BS150-CS(10)100; proporcionando uma redução do nível global de pressão sonora a sons de percussão de 27 dB. (material) | 1.05 | 182.5 | 191.625 |
| mt16png010d | m² | Filme de polietileno de 0,2 mm de espessura e 184 g/m² de massa superficial. (material) | 1.1 | 38.95 | 42.845 |
| mt16pnc030a | m | Banda de polietileno, de 5 mm de espessura e 20 cm de largura, densidade 20 kg/m³, complemento para evitar pontes acústicas nos encontros verticais. (material) | 1.05 | 33.18 | 34.839 |
| mt16aaa030 | m | Fita autocolante para vedação de juntas. (material) | 0.4 | 28.51 | 11.404 |
| mo054 | h | Oficial de 1ª montador de isolamentos. (mão de obra) | 0.089 | 136.52 | 12.150 |
| mo101 | h | Ajudante de montador de isolamentos. (mão de obra) | 0.089 | 99.31 | 8.839 |
| % | % | Custos directos complementares | 2 % | 301.702 | 6.034 |
|  |  | Custos directos |  |  | 307.736 |

Resíduos:
- colocação: mt16pel060nad; factor de resíduo 0.048
- colocação: mt16png010d Filme de polietileno de 0,2 mm de espessura e 184 g/m² de massa superficial; factor de resíduo 0.06
- colocação: mt16pnc030a; factor de resíduo 0.06
- colocação: mt16aaa030 Fita autocolante para vedação de juntas; factor de resíduo 0.07

## Recursos

**mt16pel060nad** m² Painel rígido de poliestireno expandido
Dados técnicos: Custo energético 21.087 MJ; Emissão de CO2 0.765 kg; Código LER 17 06 04; Massa do elemento 0.2 kg; Volume 0.000333 m3
Resíduos:
- embalagem: re170203 Plástico. (componente de resíduo); rendimento 0.024 kg; Código LER 17 02 03; Massa do elemento 1 kg; Volume 0.001667 m3

**mt16png010d** m² Filme de polietileno de 0,2 mm de espessura e 184 g/m² de massa superficial
Dados técnicos: Custo energético 27.540 MJ; Emissão de CO2 1.010 kg; Código LER 17 06 04; Massa do elemento 0.184 kg; Volume 0.000307 m3
Resíduos:
- embalagem: re170203 Plástico; rendimento 0.024 kg

**mt16pnc030a** m Banda de polietileno
Dados técnicos: Custo energético 2.838 MJ; Emissão de CO2 0.102 kg; Código LER 17 06 04; Massa do elemento 0.02 kg; Volume 0.000033 m3
Resíduos:
- embalagem: re170203 Plástico; rendimento 0.001 kg

**mt16aaa030** m Fita autocolante para vedação de juntas
Dados técnicos: Custo energético 0.339 MJ; Emissão de CO2 0.017 kg; Código LER 17 06 04; Massa do elemento 0.0025 kg; Volume 0.000004 m3
Resíduos:
- embalagem: re170203 Plástico; rendimento 0.001 kg
