# Isolamento acústico a sons de condução aérea, em parede divisória interior de alvenaria, com painéis de poliestireno expandido

- Propriedade do ficheiro: CYPE Ingenieros S.A.
- Formato: FIEBDC-3/2016
- Programa: Gerador de preços para construção civil. CYPE Ingenieros, S.A.
- Data: 30/01/2023
- Âmbito geográfico: Moçambique
- Moeda: MZN
- Custos indirectos: 3 %
- IVA: 17 %

## N Isolamentos e impermeabilizações

### NB Isolamentos acústicos

#### NBP Divisões

**NBP011** m² Isolamento acústico a sons de condução aérea, em parede divisória interior de alvenaria, com painéis de poliestireno expandido.
Isolamento acústico, a sons de condução aérea, em parede divisória interior de alvenaria, realizado com painel rígido de poliestireno expandido, segundo NP EN 13163, de superfície lisa e bordo lateral recto, de 40 mm de espessura, resistência térmica 1,25 m²°C/W, condutibilidade térmica 0,033 W/(m°C), colocado topo a topo e por pontos de cimento cola. Inclusive fita viscoelástica autocolante, para vedação de juntas.
Inclui: Corte do isolamento. Aplicação da cola. Colocação do isolamento. Resolução de pontos singulares. Vedação de juntas e ligações.
Critério de medição de projecto: Superfície medida segundo documentação gráfica de Projecto.
Critério de medição de obra: Medir-se-á a superfície realmente executada segundo especificações de Projecto.

| Código | Un | Descrição | Rendimento | Preço | Importância |
|---|---|---|---|---|---|
| mt16pel060cmh | m² | Painel rígido de poliestireno expandido, segundo NP EN 13163, de superfície lisa e bordo lateral recto, de 40 mm de espessura, resistência térmica 1,25 m²°C/W, condutibilidade térmica 0,033 W/(m°C), Euroclasse E de reacção ao fogo segundo NP EN 13501-1, com código de designação EPS-EN 13163-T3-L3-W2-S5-P10-BS50-DS(N)2; proporcionando uma melhora do índice global de redução sonora ponderado A de 55 dBA. (material) | 1.05 | 235.33 | 247.097 |
| mt16aaa040b | kg | Cimento cola para fixação de painéis isolantes, em paramentos verticais. (material) | 1 | 41.98 | 41.980 |
| mt16pnc010a | m | Fita viscoelástica autocolante, com auto-protecção de alumínio, de 50 mm de largura e de 1,5 mm de espessura, para vedação de juntas. (material) | 0.44 | 74.22 | 32.657 |
| mo054 | h | Oficial de 1ª montador de isolamentos. (mão de obra) | 0.111 | 125.42 | 13.922 |
| mo101 | h | Ajudante de montador de isolamentos. (mão de obra) | 0.056 | 91.26 | 5.111 |
| % | % | Custos directos complementares | 2 % | 340.767 | 6.815 |
|  |  | Custos directos |  |  | 347.582 |

Resíduos:
- colocação: mt16pel060cmh; factor de resíduo 0.048
- colocação: mt16aaa040b Cimento cola para fixação de painéis isolantes, em paramentos verticais; factor de resíduo 0.021

## Recursos

**mt16pel060cmh** m² Painel rígido de poliestireno expandido
Dados técnicos: Custo energético 57.453 MJ; Emissão de CO2 1.999 kg; Código LER 17 06 04; Massa do elemento 0.6 kg; Volume 0.001 m3
Resíduos:
- embalagem: re170203 Plástico. (componente de resíduo); rendimento 0.024 kg; Código LER 17 02 03; Massa do elemento 1 kg; Volume 0.001667 m3

**mt16aaa040b** kg Cimento cola para fixação de painéis isolantes, em paramentos verticais
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg
