# Isolamento sonoro a sons de condução aérea, em divisória desmontável, através do plenum

- Propriedade do ficheiro: CYPE Ingenieros S.A.
- Formato: FIEBDC-3/2016
- Programa: Gerador de preços para construção civil. CYPE Ingenieros, S.A.
- Data: 19/04/2024
- Âmbito geográfico: Moçambique
- Moeda: MZN
- Custos indirectos: 3 %
- IVA: 17 %

## N Isolamentos e impermeabilizações

### NB Isolamentos sonoros

#### NBP Divisões

**NBP100** m² Isolamento sonoro a sons de condução aérea, em divisória desmontável, através do plenum.
Barreira acústica a sons de condução aérea, em divisória desmontável, através do plenum, formada por painel acústico autoportante de lã mineral, composto por módulos de 1200x600x80 mm, revestido nas duas faces com um complexo kraft-alumínio, colocada directamente entre a laje e os perfis superiores da divisória desmontável, para melhorar o isolamento sonoro lateral entre espaços. Inclusive fita autocolante de alumínio, para a vedação e fixação do isolamento.
Inclui: Marcação. Corte e ajuste dos painéis. Colocação dos painéis. Vedação de juntas e ligações.
Critério de medição de projecto: Superfície medida segundo documentação gráfica de Projecto.
Critério de medição de obra: Medir-se-á a superfície realmente executada segundo especificações de Projecto.

| Código | Un | Descrição | Rendimento | Preço | Importância |
|---|---|---|---|---|---|
| mt16par120a | m² | Painel acústico autoportante de lã mineral, composto por módulos de 1200x600x80 mm, revestido nas duas faces com um complexo kraft-alumínio, Euroclasse A2-s1, d0 de reacção ao fogo segundo NP EN 13501-1, como barreira acústica em plenums, entre a laje e a divisória. (material) | 1.05 | 5317.19 | 5583.050 |
| mt42con020 | m | Fita autocolante de alumínio, de 50 microns de espessura e 65 mm de largura, à base de resinas acrílicas, para a vedação e fixação do isolamento. (material) | 1.5 | 18.05 | 27.075 |
| mo054 | h | Oficial de 1ª montador de isolamentos. (mão de obra) | 0.557 | 136.52 | 76.042 |
| mo101 | h | Ajudante de montador de isolamentos. (mão de obra) | 0.557 | 99.31 | 55.316 |
| % | % | Custos directos complementares | 2 % | 5741.483 | 114.830 |
|  |  | Custos directos |  |  | 5856.313 |

Resíduos:
- colocação: mt16par120a; factor de resíduo 0.024
- colocação: mt42con020; factor de resíduo 0.048

## Recursos

**mt16par120a** m² Painel acústico autoportante de lã mineral
Dados técnicos: Custo energético 128.350 MJ; Emissão de CO2 6.276 kg; Código LER 17 06 04; Massa do elemento 3.2 kg; Volume 0.005333 m3
Resíduos:
- embalagem: re170203 Plástico. (componente de resíduo); rendimento 0.034 kg; Código LER 17 02 03; Massa do elemento 1 kg; Volume 0.001667 m3

**mt42con020** m Fita autocolante de alumínio
Dados técnicos: Custo energético 3.059 MJ; Emissão de CO2 0.214 kg; Código LER 17 04 02; Massa do elemento 0.023 kg; Volume 0.000015 m3
Resíduos:
- embalagem: re170203 Plástico; rendimento 0.005 kg
