# Drenagem de pavimentos com tela drenante de polietileno, Schlüter-TROBA-RO "SCHLÜTER-SYSTEMS", de 7 mm de espessura, preparado para receber directamente o revestimento (não incluído neste preço)

- Propriedade do ficheiro: CYPE INGENIEROS, S.A.
- Formato: FIEBDC-3/2002
- Âmbito geográfico: Moçambique
- Moeda: MZN
- Custos indirectos: 3.00 %
- IVA: 17.00 %

**NDR010** m² Drenagem de pavimentos com tela drenante de polietileno, Schlüter-TROBA-RO "SCHLÜTER-SYSTEMS", de 7 mm de espessura, preparado para receber directamente o revestimento (não incluído neste preço).
Formação de drenagem de pavimentos através de tela drenante de polietileno, Schlüter-TROBA-RO "SCHLÜTER-SYSTEMS", de 7 mm de espessura, preparado para receber directamente o revestimento (não incluído neste preço). Incluindo p/p de corte e preparação das lâminas drenantes.
Inclui: Corte e preparação das lâminas drenantes. Colocação das lâminas drenantes.
Critério de medição de projecto: Superfície medida segundo documentação gráfica de Projecto.
Critério de medição de obra: Medir-se-á a superfície realmente executada segundo especificações de Projecto.

| Código | Un | Descrição | Rendimento | Preço | Importância |
|---|---|---|---|---|---|
| mt15res330r | m² | Tela drenante de polietileno, Schlüter-TROBA-RO "SCHLÜTER-SYSTEMS", de 7 mm de espessura, fornecida em rolos de 20 m de comprimento. (material) | 1.050 | 1262.60 | 1325.73 |
| mo029 | h | Oficial de 1ª aplicador de lâminas impermeabilizantes. (mão de obra) | 0.022 | 96.80 | 2.13 |
| mo067 | h | Ajudante de aplicador de lâminas impermeabilizantes. (mão de obra) | 0.022 | 71.36 | 1.57 |
| % | % | Custos directos complementares | 2 % | 1329.43 | 26.59 |
|  |  | Custos directos |  |  | 1356.02 |
