# Impermeabilização

- Propriedade do ficheiro: CYPE INGENIEROS, S.A.
- Formato: FIEBDC-3/2002
- Âmbito geográfico: Moçambique
- Moeda: MZN
- Custos indirectos: 3.00 %
- IVA: 17.00 %

**NIN100** m² Impermeabilização, drenagem, arejamento e dessolidarização sob pavimento cerâmico ou de pedra natural (não incluído neste preço), composta por uma camada de impermeabilização de lâmina impermeabilizante flexível tipo EVAC, composta por uma folha dupla de poliolefina termoplástica com acetato de vinil etileno, com ambas as faces revestidas de fibras de poliéster não tecidas, de 0,52 mm de espessura e 335 g/m², aderida ao suporte com cimento cola melhorado, C2 E e uma camada de drenagem, arejamento e dessolidarização de lâmina drenante de estrutura nodular de polietileno, com nódulos de 4 mm de altura, fixada à camada de impermeabilização com cimento cola de presa normal, C1 cinzento.
Impermeabilização, drenagem, arejamento e dessolidarização sob pavimento cerâmico ou de pedra natural (não incluído neste preço), composta por uma camada de impermeabilização de lâmina impermeabilizante flexível tipo EVAC, composta por uma folha dupla de poliolefina termoplástica com acetato de vinil etileno, com ambas as faces revestidas de fibras de poliéster não tecidas, de 0,52 mm de espessura e 335 g/m², aderida ao suporte com cimento cola melhorado, C2 E e uma camada de drenagem, arejamento e dessolidarização de lâmina drenante de estrutura nodular de polietileno, com nódulos de 4 mm de altura, revestida de geotêxtil não tecido de polipropileno numa das suas faces, fixada à camada de impermeabilização com cimento cola de presa normal, C1 cinzento, espalhado com palustra dentada. Incluindo p/p de preparação da superfície suporte, banda de acabamento, cortes, e vedação de juntas com fita autocolante. Preparada para a posterior colocação do pavimento.
Inclui: Limpeza e preparação da superfície na qual será aplicada a lâmina impermeabilizante e a lâmina drenante. Corte e preparação da lâmina impermeabilizante. Espalhamento do cimento cola sobre a superfície suporte. Colocação da lâmina impermeabilizante. Tratamento de ligações, juntas e pontos singulares. Espalhamento do cimento cola sobre a camada de impermeabilização. Corte e preparação da lâmina drenante. Colocação da camada drenante. Vedação de juntas.
Critério de medição de projecto: Superfície medida segundo documentação gráfica de Projecto.
Critério de medição de obra: Medir-se-á a superfície realmente executada segundo especificações de Projecto.

| Código | Un | Descrição | Rendimento | Preço | Importância |
|---|---|---|---|---|---|
| mt09mcr021g | kg | Cimento cola de presa normal, C1 segundo NP EN 12004, cor cinzento. (material) | 4.000 | 13.79 | 55.16 |
| mt15rev010e | m² | Lâmina impermeabilizante flexível tipo EVAC, composta por uma folha dupla de poliolefina termoplástica com acetato de vinil etileno, com ambas as faces revestidas de fibras de poliéster não tecidas, de 0,52 mm de espessura e 335 g/m², segundo EN 13956. (material) | 1.050 | 1007.76 | 1058.15 |
| mt15rev041b | m | Banda de reforço para lâmina impermeabilizante flexível tipo EVAC, de 50 cm de largura, composta por uma folha dupla de poliolefina termoplástica com acetato de vinil etileno, com ambas as faces revestidas de fibras de poliéster não tecidas, de 0,8 mm de espessura e 600 g/m². (material) | 1.050 | 704.01 | 739.21 |
| mt15res310a | m² | Lâmina drenante de estrutura nodular de polietileno, com nódulos de 4 mm de altura, revestida de geotêxtil não tecido de polipropileno numa das suas faces, fornecida em rolos de 25 m de comprimento. (material) | 1.050 | 1568.32 | 1646.74 |
| mt15res315a | m | Fita autocolante, de 90 mm de largura, fornecida em rolos de 30 m de comprimento. (material) | 0.600 | 492.37 | 295.42 |
| mo029 | h | Oficial de 1ª aplicador de lâminas impermeabilizantes. (mão de obra) | 0.203 | 96.80 | 19.65 |
| mo067 | h | Ajudante de aplicador de lâminas impermeabilizantes. (mão de obra) | 0.203 | 71.36 | 14.49 |
| % | % | Custos directos complementares | 2 % | 3828.82 | 76.58 |
|  |  | Custos directos |  |  | 3905.40 |
