# Drenagem de laje térrea

- Propriedade do ficheiro: CYPE INGENIEROS, S.A.
- Formato: FIEBDC-3/2002
- Âmbito geográfico: Moçambique
- Moeda: MZN
- Custos indirectos: 3.00 %
- IVA: 17.00 %

**NIS040** m² Drenagem de laje térrea, pela face exterior, com lâmina drenante nodular de polietileno de alta densidade (PEAD/HDPE), com nódulos de 8 mm de altura, com geotêxtil de polipropileno incorporado, resistência à compressão 150 kN/m² segundo EN ISO 604, capacidade de drenagem 5 l/(s·m) e massa nominal 0,7 kg/m², colocada sobre o terreno e preparada para receber directamente o betão da laje térrea.
Formação de drenagem de laje térrea, pela sua face exterior, através de lâmina drenante nodular de polietileno de alta densidade (PEAD/HDPE), com nódulos de 8 mm de altura, com geotêxtil de polipropileno incorporado, resistência à compressão 150 kN/m² segundo EN ISO 604, capacidade de drenagem 5 l/(s·m) e massa nominal 0,7 kg/m², colocada sobre o terreno e preparada para receber directamente o betão da laje térrea. Incluindo p/p de limpeza e preparação da superfície e sobreposições.
Inclui: Limpeza e preparação da superfície na qual se irá aplicar a lâmina drenante e filtrante. Colocação da lâmina drenante e filtrante. Tratamento dos elementos singulares (ângulos, arestas, etc.).
Critério de medição de projecto: Superfície medida segundo documentação gráfica de Projecto.
Critério de medição de obra: Medir-se-á a superfície realmente executada segundo especificações de Projecto, incluindo as entregas e as sobreposições.

| Código | Un | Descrição | Rendimento | Preço | Importância |
|---|---|---|---|---|---|
| mt14gdo010b | m² | Lâmina drenante nodular de polietileno de alta densidade (PEAD/HDPE), com nódulos de 8 mm de altura, com geotêxtil de polipropileno incorporado, resistência à compressão 150 kN/m² segundo EN ISO 604, capacidade de drenagem 5 l/(s·m) e massa nominal 0,7 kg/m². (material) | 1.100 | 248.84 | 273.72 |
| mo029 | h | Oficial de 1ª aplicador de lâminas impermeabilizantes. (mão de obra) | 0.056 | 96.80 | 5.42 |
| mo067 | h | Ajudante de aplicador de lâminas impermeabilizantes. (mão de obra) | 0.056 | 71.36 | 4.00 |
| % | % | Custos directos complementares | 2 % | 283.14 | 5.66 |
|  |  | Custos directos |  |  | 288.80 |
