# Beirado decorativo

- Propriedade do ficheiro: CYPE Ingenieros S.A.
- Formato: FIEBDC-3/2016
- Programa: Gerador de preços para construção civil. CYPE Ingenieros, S.A.
- Data: 31/10/2024
- Âmbito geográfico: Moçambique
- Moeda: MZN
- Custos indirectos: 3 %
- IVA: 17 %

## Q Coberturas

### QR Remates

#### QRA Beirados

**QRA010** m Beirado decorativo.
Beirado decorativo no telhado, formado por cachorros de madeira de 80x10x15 cm, assentes com argamassa de cimento, confeccionada em obra, dosificação 1:6 com uma separação de 50 cm e pranchas de madeira com encaixe macho-fêmea de 23 mm fixadas com pregos, de aço galvanizado de alta aderência, com uma consola de 50 cm, e aplicação manual de duas demãos de verniz sintético para exterior, a poro fechado, incolor, acabamento acetinado, à base de resinas alcídicas sobre a madeira, com aplicação prévia de uma demão de primário vedante para interior e exterior, formulado com resinas alcídicas e pigmentos seleccionados.
Critérios considerados na determinação do preço da unidade de obra: O preço não inclui o enchimento das telhas de beirado.
Inclui: Marcação na laje dos elementos componentes do beirado. Assentamento dos cachorros. Fixação das pranchas de madeira. Aplicação de primário. Aplicação das demãos de acabamento.
Critério de medição de projecto: Comprimento da borda da vertente, medida pela sua face exterior, segundo documentação gráfica de Projecto.
Critério de medição de obra: Medir-se-á, pelo seu maior desenvolvimento linear, o comprimento realmente executado segundo especificações de Projecto.

| Código | Un | Descrição | Rendimento | Preço | Importância |
|---|---|---|---|---|---|
| mt13anm010 | Ud | Cachorro de madeira, 80x10x15 cm. (material) | 2.15 | 997.35 | 2144.303 |
| mt13blm011 | m² | Prancha de madeira com encaixe macho-fêmea de 23 mm de espessura. (material) | 0.55 | 699.31 | 384.621 |
| mt07emr111a | Ud | Prego, de 4 mm de diâmetro e 40 mm de comprimento, de aço galvanizado de alta aderência. (material) | 2 | 4.06 | 8.120 |
| mt08aaa010a | m³ | Água. (material) | 0.008 | 68.61 | 0.549 |
| mt01arg005a | t | Areia de pedreira, para argamassa preparada em obra. (material) | 0.065 | 717.47 | 46.636 |
| mt08cem000n | kg | Cimento cinzento em sacos. (material) | 10 | 5.64 | 56.400 |
| mt27plj010a | l | Primário vedante para interior e exterior, formulado com resinas alcídicas e pigmentos seleccionados, cor branca, para aplicar com trincha, rolo ou pistola, com um conteúdo de compostos orgânicos voláteis (COV) < 350 g/l, para aplicar com trincha, rolo ou pistola. (material) | 0.33 | 1515.71 | 500.184 |
| mt27bsj010a | l | Verniz sintético para exterior, a poro fechado, incolor, acabamento acetinado, à base de resinas alcídicas, com resistência aos raios UV, para aplicar com trincha, rolo ou pistola. (material) | 0.15 | 1441.79 | 216.269 |
| mq06hor010 | h | Betoneira eléctrica com uma capacidade de amassadura de 160 l. (equipamento) | 0.033 | 123.37 | 4.071 |
| mo020 | h | Oficial de 1ª construção. (mão de obra) | 0.623 | 134.36 | 83.706 |
| mo077 | h | Ajudante de construção. (mão de obra) | 0.979 | 100.44 | 98.331 |
| mo038 | h | Oficial de 1ª pintor. (mão de obra) | 0.478 | 134.36 | 64.224 |
| % | % | Custos directos complementares | 2 % | 3607.414 | 72.148 |
|  |  | Custos directos |  |  | 3679.562 |

Resíduos:
- colocação: mt13blm011 Prancha de madeira com encaixe macho-fêmea de 23 mm de espessura; factor de resíduo 0.014
- colocação: mt01arg005a Areia de pedreira, para argamassa preparada em obra; factor de resíduo 0.00501329
- colocação: mt08cem000n Cimento cinzento em sacos; factor de resíduo 0.0063
- colocação: mt27plj010a; factor de resíduo 0.03
- colocação: mt27bsj010a; factor de resíduo 0.0275

## Recursos

**mt13blm011** m² Prancha de madeira com encaixe macho-fêmea de 23 mm de espessura
Dados técnicos: Custo energético 906.496 MJ; Emissão de CO2 -21.361 kg; Código LER 17 02 01; Massa do elemento 12.65 kg; Volume 0.0115 m3
Resíduos:
- embalagem: re170203 Plástico. (componente de resíduo); rendimento 0.03 kg; Código LER 17 02 03; Massa do elemento 1 kg; Volume 0.001667 m3

**mt07emr111a** Ud Prego, de 4 mm de diâmetro e 40 mm de comprimento, de aço galvanizado de alta aderência
Dados técnicos: Custo energético 4.647 MJ; Emissão de CO2 0.317 kg
Resíduos:
- embalagem: re150101 Embalagens de papel e cartão. (componente de resíduo); rendimento 0.09 kg; Código LER 15 01 01; Massa do elemento 1 kg; Volume 0.001333 m3
- embalagem: re170203 Plástico; rendimento 0.045 kg

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão; rendimento 0.014 kg
- embalagem: re170201 Madeira. (componente de resíduo); rendimento 0.001 kg; Código LER 17 02 01; Massa do elemento 1 kg; Volume 0.000909 m3
- embalagem: re170203 Plástico; rendimento 0.003 kg

**mt27plj010a** l Primário vedante para interior e exterior
Dados técnicos: Custo energético 105.769 MJ; Emissão de CO2 4.071 kg; Código LER 17 09 04; Massa do elemento 1.36 kg; Volume 0.000907 m3
Resíduos:
- embalagem: re150104 Embalagens de metal. (componente de resíduo); rendimento 0.064 kg; Código LER 15 01 04; Massa do elemento 1 kg; Volume 0.001667 m3

**mt27bsj010a** l Verniz sintético para exterior
Dados técnicos: Custo energético 29.798 MJ; Emissão de CO2 1.768 kg; Código LER 08 01 11; Massa do elemento 0.92 kg; Volume 0.001022 m3
Resíduos:
- embalagem: re150104 Embalagens de metal; rendimento 0.057 kg
