# Cobertura inclinada de chapa perfilada de aço pré-lacado, de 0,6 mm de espessura, com uma pendente maior que 10%

- Propriedade do ficheiro: CYPE INGENIEROS, S.A.
- Formato: FIEBDC-3/2002
- Âmbito geográfico: Moçambique
- Moeda: MZN
- Custos indirectos: 3.00 %
- IVA: 17.00 %

**QTA010** m² Cobertura inclinada de chapa perfilada de aço pré-lacado, de 0,6 mm de espessura, com uma pendente maior que 10%.
Fornecimento e montagem do revestimento de vertentes de coberturas inclinadas, com uma pendente maior que 10%, através de chapa perfilada de aço pré-lacado, de 0,6 mm de espessura, em perfil comercial pré-lacado pela face exterior, fixada mecanicamente a qualquer tipo de madre estrutural (não incluída neste preço). Incluindo p/p de cortes, sobreposições, parafusos e elementos de fixação, acessórios e juntas.
Inclui: Marcação das chapas por vertente. Corte, preparação e colocação das chapas. Execução de juntas e perímetro. Fixação mecânica das chapas perfiladas.
Critério de medição de projecto: Superfície medida em verdadeira magnitude, segundo documentação gráfica de Projecto.
Critério de medição de obra: Medir-se-á, em verdadeira magnitude, a superfície realmente executada segundo especificações de Projecto.

| Código | Un | Descrição | Rendimento | Preço | Importância |
|---|---|---|---|---|---|
| mt13ccp010a | m² | Chapa perfilada de aço pré-lacado, espessura 0,6 mm. (material) | 1.100 | 492.37 | 541.61 |
| mt13ccg030d | Ud | Parafuso auto-roscante de 6,5x70 mm de aço inoxidável, com anilha. (material) | 3.000 | 45.65 | 136.95 |
| mo051 | h | Oficial de 1ª montador de painéis metálicos. (mão de obra) | 0.169 | 100.05 | 16.91 |
| mo098 | h | Ajudante de montador de painéis metálicos. (mão de obra) | 0.169 | 71.36 | 12.06 |
| % | % | Custos directos complementares | 2 % | 707.53 | 14.15 |
|  |  | Custos directos |  |  | 721.68 |
