# Sistema Onduvilla "ONDULINE" de placas asfálticas Onduvilla (6 ondas) "ONDULINE", de perfil ondulado, cor Rojo Sombreado

- Propriedade do ficheiro: CYPE INGENIEROS, S.A.
- Formato: FIEBDC-3/2002
- Âmbito geográfico: Moçambique
- Moeda: MZN
- Custos indirectos: 3.00 %
- IVA: 17.00 %

**QTX030** m² Sistema Onduvilla "ONDULINE" de placas asfálticas Onduvilla (6 ondas) "ONDULINE", de perfil ondulado, cor Rojo Sombreado.
Formação de sistema Onduvilla "ONDULINE", composto por placas asfálticas Onduvilla (6 ondas) "ONDULINE", de perfil ondulado, cor Rojo Sombreado, fixadas através de 6 pregos de aço com cabeça de plástico. Inclusive p/p de colocação de cumeeira de fibras minerais e vegetais saturadas com uma emulsão betuminosa a altas temperaturas e terminação do perímetro da cobertura com remate lateral de fibras minerais e vegetais saturadas com uma emulsão betuminosa a altas temperaturas.
Inclui: Limpeza da superfície suporte. Fixação das placas asfálticas. Tratamento de pontos singulares.
Critério de medição de projecto: Superfície da vertente medida em verdadeira magnitude, segundo documentação gráfica de Projecto. Incluindo formação de cumeeiras, rincões, beirados, bordos livres, laroz, encontros de vertentes com paramentos verticais superiores e laterais, remates em bordos livres laterais, chaminés, janelas e condutas de ventilação.
Critério de medição de obra: Medir-se-á, em verdadeira magnitude, a superfície realmente executada segundo especificações de Projecto. Incluindo formação de cumeeiras, rincões, beirados, bordos livres, laroz, encontros de vertentes com paramentos verticais superiores e laterais, remates em bordos livres laterais, chaminés, janelas e condutas de ventilação.

| Código | Un | Descrição | Rendimento | Preço | Importância |
|---|---|---|---|---|---|
| mt13pao010a | m² | Placa asfáltica Onduvilla (6 ondas) "ONDULINE", de perfil ondulado, cor Rojo Sombreado, à base de fibras minerais e vegetais saturadas com uma emulsão betuminosa a altas temperaturas, segundo NP EN 534. (material) | 1.150 | 1056.27 | 1214.71 |
| mt13pao020a | Ud | Prego de aço com cabeça de plástico, Onduvilla "ONDULINE", cor Rojo Sombreado. (material) | 6.000 | 4.66 | 27.96 |
| mt13pao030a | m | Peça de cumeeira, à base de fibras minerais e vegetais saturadas com uma emulsão betuminosa a altas temperaturas, Onduvilla "ONDULINE", cor Rojo Sombreado. (material) | 0.200 | 767.79 | 153.56 |
| mt13pao040a | m | Remate lateral, à base de fibras minerais e vegetais saturadas com uma emulsão betuminosa a altas temperaturas, Onduvilla "ONDULINE", cor Rojo Sombreado. (material) | 0.050 | 511.24 | 25.56 |
| mo020 | h | Oficial de 1ª construção. (mão de obra) | 0.113 | 96.80 | 10.94 |
| mo113 | h | Operário não qualificado construção. (mão de obra) | 0.113 | 68.40 | 7.73 |
| % | % | Custos directos complementares | 2 % | 1440.46 | 28.81 |
|  |  | Custos directos |  |  | 1469.27 |
