# Revestimento de cobertura de placas de fibrocimento sem amianto

- Propriedade do ficheiro: CYPE Ingenieros S.A.
- Formato: FIEBDC-3/2016
- Programa: Gerador de preços para construção civil. CYPE Ingenieros, S.A.
- Data: 19/04/2024
- Âmbito geográfico: Moçambique
- Moeda: MZN
- Custos indirectos: 3 %
- IVA: 17 %

## Q Coberturas

### QU Componentes de coberturas inclinadas e curvas

#### QUC De placas de fibrocimento sem amianto

**QUC010** m² Revestimento de cobertura de placas de fibrocimento sem amianto.
Revestimento de cobertura de placas onduladas de fibrocimento sem amianto de 3000 mm de comprimento, 1100 mm de largura e 6 mm de espessura, cor argila; Euroclasse A1 de reacção ao fogo segundo NP EN 13501-1, para cobertura inclinada, com uma pendente maior que 10%, colocadas com uma sobreposição da placa superior de 150 mm e fixadas mecanicamente a qualquer tipo de madre estrutural. Inclusive acessórios de fixação das placas e selante auto-adesivo para a estanquidade da sobreposição de placas.
Critérios considerados na determinação do preço da unidade de obra: O preço não inclui a superfície suporte nem os pontos singulares e as peças especiais da cobertura.
Inclui: Limpeza da superfície suporte. Fixação das placas. Vedação de juntas.
Critério de medição de projecto: Superfície da vertente medida em verdadeira magnitude, segundo documentação gráfica de Projecto.
Critério de medição de obra: Medir-se-á, em verdadeira magnitude, a superfície realmente executada segundo especificações de Projecto.

| Código | Un | Descrição | Rendimento | Preço | Importância |
|---|---|---|---|---|---|
| mt13eur010a | Ud | Placa ondulada de fibrocimento sem amianto, de 3000 mm de comprimento, 1100 mm de largura e 6 mm de espessura, cor argila; Euroclasse A1 de reacção ao fogo segundo NP EN 13501-1. Segundo EN 494. (material) | 0.351 | 4179.83 | 1467.120 |
| mt13eur110a | m | Vedante auto-adesivo, para a selagem de estanquidade das sobreposições entre placas onduladas de fibrocimento sem amianto. (material) | 1.1 | 60.84 | 66.924 |
| mt13eur100a | Ud | Kit de acessórios de fixação, para placas onduladas de fibrocimento sem amianto. (material) | 1 | 944.72 | 944.720 |
| mo051 | h | Oficial de 1ª montador de painéis metálicos. (mão de obra) | 0.167 | 136.52 | 22.799 |
| mo098 | h | Ajudante de montador de painéis metálicos. (mão de obra) | 0.123 | 99.31 | 12.215 |
| % | % | Custos directos complementares | 2 % | 2513.778 | 50.276 |
|  |  | Custos directos |  |  | 2564.054 |

Resíduos:
- colocação: mt13eur010a; factor de resíduo 0.0248

## Recursos

**mt13eur010a** Ud Placa ondulada de fibrocimento sem amianto
Dados técnicos: Custo energético 6.360 MJ; Emissão de CO2 7.139 kg; Código LER 17 01 01; Massa do elemento 46 kg; Volume 0.030667 m3
Resíduos:
- embalagem: re170201 Madeira. (componente de resíduo); rendimento 0.001 kg; Código LER 17 02 01; Massa do elemento 1 kg; Volume 0.000909 m3
- embalagem: re170203 Plástico. (componente de resíduo); rendimento 0.05 kg; Código LER 17 02 03; Massa do elemento 1 kg; Volume 0.001667 m3
