# Ladrilhamento com azulejo acabamento liso

- Propriedade do ficheiro: CYPE INGENIEROS, S.A.
- Formato: FIEBDC-3/2002
- Âmbito geográfico: Moçambique
- Moeda: MZN
- Custos indirectos: 3.00 %
- IVA: 17.00 %

**RAG013** m² Ladrilhamento com azulejo acabamento liso, 20x20 cm, 8 €/m², capacidade de absorção de água E<10%, grupo BIII, resistência ao deslizamento até 15, colocado sobre uma superfície suporte de gesso ou placas de escaiola, em paramentos interiores, assente com cimento cola de presa normal, C1 cor cinzento, sem junta (separação entre 1,5 e 3 mm); cantoneiras de PVC.
Ladrilhamento com azulejo acabamento liso, 20x20 cm, 8 €/m², capacidade de absorção de água E<10%, grupo BIII, segundo NP EN 14411, com resistência ao deslizamento até 15 segundo ENV 12633, colocado sobre uma superfície suporte de gesso ou placas de escaiola, em paramentos interiores, assente com cimento cola de presa normal, C1 sem nenhuma característica adicional, cor cinzento, e enchimento de juntas com argamassa de juntas cimentosa tipo L, cor branca, para juntas de até 3 mm. Inclusive preparação da superfície suporte de gesso ou placas de escaiola; marcação, cortes, cantoneiras de PVC, e juntas; acabamento e limpeza final.
Inclui: Preparação da superfície suporte. Marcação de níveis e disposição de ladrilhos. Colocação de mestras ou réguas. Preparação e aplicação do adesivo. Formação de juntas de movimento. Colocação dos ladrilhos. Execução de esquinas e cantos. Enchimento de juntas dos ladrilhos. Acabamento e limpeza final.
Critério de medição de projecto: Superfície medida segundo documentação gráfica de Projecto, descontando as aberturas de superfície maior de 3 m². Não foi incrementada a medição por perdas, uma vez que na composição se considerou 5% a mais.
Critério de medição de obra: Medir-se-á a superfície realmente executada segundo especificações de Projecto, descontando as aberturas de superfície maior de 3 m².

| Código | Un | Descrição | Rendimento | Preço | Importância |
|---|---|---|---|---|---|
| mt09mcr021g | kg | Cimento cola de presa normal, C1 segundo NP EN 12004, cor cinzento. (material) | 3.000 | 13.85 | 41.55 |
| mt19awa010 | m | Cantoneira de PVC em esquinas de ladrilho. (material) | 0.500 | 119.74 | 59.87 |
| mt19aba010b800 | m² | Azulejo cerâmico liso, 20x20 cm, 8,00MT/m², capacidade de absorção de água E>10%, grupo BIII, segundo NP EN 14411, resistência ao deslizamento até 15 segundo ENV 12633. (material) | 1.050 | 565.43 | 593.70 |
| mt09mcp020bv | kg | Argamassa de juntas cimentosa tipo L, cor branca, para juntas de até 3 mm, composto por cimento branco de alta resistência e aditivos especiais. (material) | 0.113 | 64.10 | 7.24 |
| mo024 | h | Oficial de 1ª ladrilhador (azulejador). (mão de obra) | 0.339 | 98.39 | 33.35 |
| mo062 | h | Ajudante de ladrilhador (azulejador). (mão de obra) | 0.339 | 73.13 | 24.79 |
| % | % | Custos directos complementares | 2 % | 760.50 | 15.21 |
|  |  | Custos directos |  |  | 775.71 |
