# Revestimento de paramentos exteriores com emboço directa de argamassa industrial para estuque em camada fina

- Propriedade do ficheiro: CYPE INGENIEROS, S.A.
- Formato: FIEBDC-3/2002
- Âmbito geográfico: Moçambique
- Moeda: MZN
- Custos indirectos: 3.00 %
- IVA: 17.00 %

**RBB021** m² Revestimento de paramentos exteriores com emboço directa de argamassa industrial para estuque em camada fina, tipo CR CSIV W2, segundo EN 998-1, cor branca, para a realização da camada base em revestimentos contínuos bicamada, acabamento rugoso, espessura 15 mm, aplicado manualmente, armada e reforçada com malha anti-álcalis nas mudanças de material e nas testas de laje, aplicado sobre uma camada de ponte de aderência, nos lugares da sua superfície onde apresente deficiências.
Execução em fachadas de camada base de 15 mm de espessura, para revestimentos contínuos bicamada, com emboço de argamassa industrial para estuque em camada fina, tipo CR CSIV W2, segundo EN 998-1, cor branca, composta por cimento de alta resistência, inertes seleccionados e outros aditivos, acabamento rugoso, impermeável à água da chuva. Aplicada manualmente sobre uma superfície de betão, aplicação prévia de uma camada de ponte de aderência, composto de resinas sintéticas, cargas minerais e aditivos orgânicos e inorgânicos, onde se encontrem deficiências de absorção ou porosidade (100% da superfície do paramento). Inclusive p/p de preparação da superfície suporte, colocação de malha de fibra de vidro, anti-álcalis, de 10x10 mm de vão de malha, de 750 a 900 microns de espessura e de 200 a 250 g/m² de massa superficial, com 25 kp/cm² de resistência à tracção para reforço de encontros entre materiais diferentes e nas testas de laje, num 20% da superfície do paramento, formação de juntas, cantos, mestras, arestas, reentrâncias, ombreiras e lintéis e remates nos encontros com paramentos, revestimentos ou outros elementos assentes na sua superfície.
Inclui: Preparação da superfície suporte. Disposição dos panos de trabalho. Aplicação da argamassa de ligação entre o suporte e a argamassa monomassa. Preparação da argamassa. Aplicação da argamassa. Realização de juntas e pontos singulares. Acabamento superficial. Cura da argamassa.
Critério de medição de projecto: Superfície medida segundo documentação gráfica de Projecto, sem deduzir aberturas menores que 4 m² e descontando, nas aberturas de superfície maior de 4 m², o excesso sobre 4 m².
Critério de medição de obra: Medir-se-á a superfície realmente executada segundo especificações de Projecto, descontando, nas aberturas de superfície maior de 4 m², o excesso sobre 4 m².

| Código | Un | Descrição | Rendimento | Preço | Importância |
|---|---|---|---|---|---|
| mt28mop110b | kg | Ponte de aderência para incrementar a aderência entre argamassas à base de cimento e/ou cal e suportes de betão, composto de resinas sintéticas, cargas minerais e aditivos orgânicos e inorgânicos. (material) | 0.200 | 555.68 | 111.14 |
| mt28mon210v | kg | Argamassa industrial para estuque em camada fina, tipo CR CSIV W2, segundo EN 998-1, cor branca, composta por cimento de alta resistência, inertes seleccionados e outros aditivos, fornecida em sacos. (material) | 12.000 | 20.36 | 244.32 |
| mt28mon040a | m² | Malha de fibra de vidro, anti-álcalis, de 10x10 mm de vão de malha, de 750 a 900 microns de espessura e de 200 a 250 g/m² de massa superficial, com 25 kp/cm² de resistência à tracção, para armar argamassas. (material) | 0.210 | 219.62 | 46.12 |
| mo039 | h | Oficial de 1ª rebocador. (mão de obra) | 0.294 | 96.80 | 28.46 |
| mo111 | h | Operário especializado rebocador. (mão de obra) | 0.339 | 71.24 | 24.15 |
| % | % | Custos directos complementares | 2 % | 454.19 | 9.08 |
|  |  | Custos directos |  |  | 463.27 |
