# Impregnação para a protecção de elementos de betão armado e pré-esforado contra a corrosão

- Propriedade do ficheiro: CYPE Ingenieros S.A.
- Formato: FIEBDC-3/2016
- Programa: Gerador de preços para construção civil. CYPE Ingenieros, S.A.
- Data: 19/04/2024
- Âmbito geográfico: Moçambique
- Moeda: MZN
- Custos indirectos: 3 %
- IVA: 17 %

## R Revestimentos

### RL Tratamentos superficiais de protecção

#### RLC Anticorrosão

**RLC020** m² Impregnação para a protecção de elementos de betão armado e pré-esforado contra a corrosão.
Aplicação manual de duas demãos de impregnação incolor inibidora da corrosão por migração, (rendimento: 0,5 kg/m²), para a protecção de elementos de betão armado e pré-esforado contra a corrosão.
Inclui: Limpeza da superfície suporte. Aplicação do produto.
Critério de medição de projecto: Superfície medida segundo documentação gráfica de Projecto, com o mesmo critério que o suporte base.
Critério de medição de obra: Medir-se-á a superfície realmente executada segundo especificações de Projecto, com o mesmo critério que o suporte base.

| Código | Un | Descrição | Rendimento | Preço | Importância |
|---|---|---|---|---|---|
| mt27tsd040b | kg | Impregnação incolor inibidora da corrosão por migração, para a protecção contra a corrosão de elementos de betão armado e pré-esforçado. (material) | 0.5 | 886.66 | 443.330 |
| mo020 | h | Oficial de 1ª construção. (mão de obra) | 0.167 | 132.85 | 22.186 |
| mo113 | h | Operário não qualificado construção. (mão de obra) | 0.167 | 95.68 | 15.979 |
| % | % | Custos directos complementares | 2 % | 481.495 | 9.630 |
|  |  | Custos directos |  |  | 491.125 |

Resíduos:
- colocação: mt27tsd040b; factor de resíduo 0.03

## Recursos

**mt27tsd040b** kg Impregnação incolor inibidora da corrosão por migração
Dados técnicos: Custo energético 0.291 MJ; Emissão de CO2 0.014 kg; Código LER 17 09 04; Massa do elemento 1 kg; Volume 0.000667 m3
Resíduos:
- embalagem: re170203 Plástico. (componente de resíduo); rendimento 0.003 kg; Código LER 17 02 03; Massa do elemento 1 kg; Volume 0.001667 m3
