# Esmalte sobre estrutura de aço

- Propriedade do ficheiro: CYPE Ingenieros S.A.
- Formato: FIEBDC-3/2016
- Programa: Gerador de preços para construção civil. CYPE Ingenieros, S.A.
- Data: 20/11/2025
- Âmbito geográfico: Moçambique
- Moeda: MZN
- Custos indirectos: 3 %
- IVA: 17 %

## R Revestimentos

### RN Pinturas em metais

#### RNE Esmaltes

**RNE010** m² Esmalte sobre estrutura de aço.
Aplicação manual de duas demãos de esmalte sintético de secagem rápida, à base de resinas alquídicas, cor branca, acabamento brilhante, (rendimento: 0,077 l/m² cada demão); aplicação prévia de uma demão de primário sintético antioxidante de secagem rápida, à base de resinas alquídicas, cor cinzento, acabamento mate (rendimento: 0,125 l/m²), sobre viga formada por peças simples de perfis laminados de aço.
Inclui: Preparação e limpeza da superfície suporte. Aplicação de uma demão de primário. Aplicação de duas demãos de acabamento.
Critério de medição de projecto: Superfície medida segundo documentação gráfica de Projecto.
Critério de medição de obra: Medir-se-á a superfície realmente executada segundo especificações de Projecto.

| Código | Un | Descrição | Rendimento | Preço | Importância |
|---|---|---|---|---|---|
| mt27pfi200a | l | Primário sintético antioxidante de secagem rápida, cor cinzento, acabamento mate, à base de resinas alquídicas, pigmentos orgânicos, pigmentos inorgânicos, pigmentos antioxidantes e dissolvente formado à base de uma mistura de hidrocarbonetos, para aplicar com trincha, rolo ou pistola sobre superfícies metálicas. (material) | 0.125 | 300.05 | 37.506 |
| mt27ess200c | l | Esmalte sintético de secagem rápida, para exterior, cor branca, acabamento brilhante, à base de resinas alquídicas, pigmentos orgânicos, pigmentos inorgânicos, pigmentos antioxidantes e dissolvente formado à base de uma mistura de hidrocarbonetos, para aplicar com trincha, rolo ou pistola sobre superfícies metálicas. (material) | 0.154 | 1280.87 | 197.254 |
| mq07ple010bg | Ud | Aluguer diário de cesta elevatória de braço articulado, motor diesel, de 16 m de altura máxima de trabalho, incluindo manutenção e seguro de responsabilidade civil. (equipamento) | 0.01 | 4614.45 | 46.145 |
| mo038 | h | Oficial de 1ª pintor. (mão de obra) | 0.855 | 140.25 | 119.914 |
| mo076 | h | Ajudante de pintor. (mão de obra) | 0.153 | 104.83 | 16.039 |
| % | % | Custos directos complementares | 2 % | 416.858 | 8.337 |
|  |  | Custos directos |  |  | 425.195 |

Resíduos:
- colocação: mt27ess200c; factor de resíduo 0.0275

## Recursos

**mt27ess200c** l Esmalte sintético de secagem rápida
Dados técnicos: Custo energético 48.914 MJ; Emissão de CO2 2.572 kg; Código LER 08 01 11; Massa do elemento 1.09 kg; Volume 0.001211 m3
Resíduos:
- embalagem: re150104 Embalagens de metal. (componente de resíduo); rendimento 0.057 kg; Código LER 15 01 04; Massa do elemento 1 kg; Volume 0.001667 m3
