# Pavimento técnico acessível "BUTECH"

- Propriedade do ficheiro: CYPE Ingenieros S.A.
- Formato: FIEBDC-3/2016
- Programa: Gerador de preços para construção civil. CYPE Ingenieros, S.A.
- Data: 30/01/2023
- Âmbito geográfico: Moçambique
- Moeda: MZN
- Custos indirectos: 3 %
- IVA: 17 %

## R Revestimentos

### RS Pavimentos

#### RSE Técnicos

**RSE050** m² Pavimento técnico acessível "BUTECH".
Pavimento técnico acessível "BUTECH", para interior, constituído por painel autoportante para o sistema de pavimento técnico acessível "BUTECH", de 600x600 mm e 48 mm de espessura, formado por um suporte base de painel de aglomerado, de 38 mm de espessura, biselado e rematado perimetralmente com material plástico auto-extinguível ABS, lâmina isolante de material plástico auto-extinguível de 0,1 mm de espessura disposta na face inferior e uma camada de acabamento de grés porcelânico, gama STON-KER, série Alpina, cor Bege "BUTECH", "PORCELANOSA GRUPO", de 600x600 mm e 10 mm de espessura; classificação 2/2/A/2, segundo NP EN 12825, apoiados sobre pés reguláveis de aço galvanizado, para alturas entre 60 e 100 mm, fixados à superfície de apoio com adesivo. Incluindo preparação da superfície de apoio dos pedestais através da aspiração e limpeza de entulho, implantação e fixação dos pedestais ao pavimento com cola, colocação de almofadas sobre os pedestais e fixação da rosca que regula a sua altura com cola, e banda perimetral de lã de rocha para a dessolidarização do perímetro. Totalmente montado.
Inclui: Implantação dos eixos dos pedestais e marcação de níveis. Colocação, nivelação e fixação de pedestais. Colocação dos painéis. Limpeza final do pavimento.
Critério de medição de projecto: Superfície útil, medida segundo documentação gráfica de Projecto. Não foi incrementada a medição por perdas, uma vez que na composição se considerou 5% a mais.
Critério de medição de obra: Medir-se-á a superfície realmente executada segundo especificações de Projecto.

| Código | Un | Descrição | Rendimento | Preço | Importância |
|---|---|---|---|---|---|
| mt12psk080a | Ud | Cartucho de 600 cm³ de cola, para fixação de pés reguláveis à superfície de apoio. (material) | 0.01 | 1109.65 | 11.097 |
| mt12psk040b | m | Fita perimetral de lã de rocha de 12 mm de espessura, 100 mm de largura e 1200 mm de comprimento. (material) | 1 | 715.5 | 715.500 |
| mt12psk060e | Ud | Pé regulável de aço galvanizado, para alturas entre 60 e 100 mm. Inclusive acessórios. (material) | 3 | 124 | 372.000 |
| mt12sbs010aaa1 | m² | Painel autoportante para o sistema de pavimento técnico acessível "BUTECH", de 600x600 mm e 48 mm de espessura, formado por um suporte base de painel de aglomerado, de 38 mm de espessura, biselado e rematado perimetralmente com material plástico auto-extinguível ABS, lâmina isolante de material plástico auto-extinguível de 0,1 mm de espessura disposta na face inferior e uma camada de acabamento de grés porcelânico, gama STON-KER, série Alpina, cor Bege "BUTECH", "PORCELANOSA GRUPO", de 600x600 mm e 10 mm de espessura; classificação 2/2/A/2, segundo NP EN 12825. (material) | 1 | 7532.89 | 7532.890 |
| mo011 | h | Oficial de 1ª montador. (mão de obra) | 0.389 | 125.42 | 48.788 |
| mo080 | h | Ajudante de montador. (mão de obra) | 0.389 | 91.26 | 35.500 |
| % | % | Custos directos complementares | 2 % | 8715.775 | 174.316 |
|  |  | Custos directos |  |  | 8890.091 |

Resíduos:
- colocação: mt12psk040b Fita perimetral de lã de rocha de 12 mm de espessura, 100 mm de largura e 1200 mm de comprimento; factor de resíduo 0.05922
- colocação: mt12sbs010aaa1; factor de resíduo 0.040211

## Recursos

**mt12psk040b** m Fita perimetral de lã de rocha de 12 mm de espessura, 100 mm de largura e 1200 mm de comprimento
Dados técnicos: Custo energético 3.037 MJ; Emissão de CO2 0.082 kg; Código LER 17 06 04; Massa do elemento 0.05 kg; Volume 0.000083 m3
Resíduos:
- embalagem: re170203 Plástico. (componente de resíduo); rendimento 0.002 kg; Código LER 17 02 03; Massa do elemento 1 kg; Volume 0.001667 m3

**mt12sbs010aaa1** m² Painel autoportante para o sistema de pavimento técnico acessível "BUTECH"
Dados técnicos: Custo energético 1239.583 MJ; Emissão de CO2 28.174 kg; Código LER 17 01 03; Massa do elemento 52.5 kg; Volume 0.042 m3
Resíduos:
- embalagem: re150101 Embalagens de papel e cartão. (componente de resíduo); rendimento 0.209 kg; Código LER 15 01 01; Massa do elemento 1 kg; Volume 0.001333 m3
- embalagem: re170201 Madeira. (componente de resíduo); rendimento 0.032 kg; Código LER 17 02 01; Massa do elemento 1 kg; Volume 0.000909 m3
