# Pavimento de ladrilhos cerâmicos colocados em camada grossa

- Propriedade do ficheiro: CYPE Ingenieros S.A.
- Formato: FIEBDC-3/2016
- Programa: Gerador de preços para construção civil. CYPE Ingenieros, S.A.
- Data: 30/01/2023
- Âmbito geográfico: Moçambique
- Moeda: MZN
- Custos indirectos: 3 %
- IVA: 17 %

## R Revestimentos

### RS Pavimentos

#### RSG Cerâmicos

**RSG011** m² Pavimento de ladrilhos cerâmicos colocados em camada grossa.
Fornecimento e execução de pavimento através do método de colocação em camada grossa, de ladrilhos cerâmicos de grés esmaltado, de 30x30 cm, 8 €/m², capacidade de absorção de água E<3%, grupo BIb, segundo NP EN 14411, com resistência ao deslizamento até 15 segundo ENV 12633; assentes com argamassa de cimento M-5 de 3 cm de espessura e enchimento das juntas com argamassa de juntas cimentosa tipo L, cor branco, para juntas de até 3 mm, assentes com martelo de borracha sobre uma camada semi-seca de argamassa de cimento M-5 de 3 cm de espessura, humedecida e polvilhada superficialmente com cimento; e enchimento das juntas com argamassa de juntas cimentosa tipo L, cor branco, para juntas de até 3 mm, colocado todo o conjunto sobre uma camada de separação ou dessolidarização de areia ou gravilha (não incluída neste preço). Incluindo implantação, cortes, formação de juntas perimetrais contínuas, de largura não menor de 5 mm, nos limites com paredes, pilares isolados e elevações de nível e, se for o caso, juntas de fracionamento e juntas estruturais existentes no suporte, eliminação de material restante do enchimento de juntas e limpeza final do pavimento.
Inclui: Marcação dos níveis de acabamento. Implantação da disposição das peças e juntas de movimento. Espalhamento da camada de argamassa. Polvilhamento da superfície de argamassa com cimento. Colocação dos ladrilhos com a ponta da colher de pedreiro. Formação de juntas de fracionamento, perimetrais e estruturais. Enchimento das juntas. Eliminação e limpeza do material sobrante. Limpeza final do pavimento.
Critério de medição de projecto: Superfície útil, medida segundo documentação gráfica de Projecto. Não foi incrementada a medição por perdas, uma vez que na composição se considerou 5% a mais.
Critério de medição de obra: Medir-se-á a superfície realmente executada segundo especificações de Projecto.

| Código | Un | Descrição | Rendimento | Preço | Importância |
|---|---|---|---|---|---|
| mt09mor010c | m³ | Argamassa de cimento CEM II/B-L 32,5 N tipo M-5, confeccionada em obra com 230 kg/m³ de cimento e uma proporção em volume 1/6. (material) | 0.03 | 4916.3 | 147.489 |
| mt18bde020ag800 | m² | Ladrilho cerâmico de grés esmaltado, 30x30 cm, 8,00MT/m², capacidade de absorção de água E<3%, grupo BIb, segundo NP EN 14411, resistência ao deslizamento até 15 segundo ENV 12633. (material) | 1.05 | 556.21 | 584.021 |
| mt09mcp020bE | kg | Argamassa de juntas cimentosa, tipo L, cor branca, para juntas de até 3 mm, à base de cimento branco de alta resistência e aditivos especiais, para enchimento de juntas de peças cerâmicas com um grau de absorção médio-alto. (material) | 0.15 | 69.07 | 10.361 |
| mo023 | h | Oficial de 1ª ladrilhador. (mão de obra) | 0.3 | 122.06 | 36.618 |
| mo061 | h | Ajudante de ladrilhador. (mão de obra) | 0.15 | 91.26 | 13.689 |
| % | % | Custos directos complementares | 2 % | 792.178 | 15.844 |
|  |  | Custos directos |  |  | 808.022 |

Resíduos:
- colocação: mt09mor010c; factor de resíduo 0.012
- colocação: mt18bde020ag800; factor de resíduo 0.0685579
- colocação: mt09mcp020bE; factor de resíduo 0.07

## Recursos

**mt09mor010c** m³ Argamassa de cimento CEM II/B-L 32,5 N tipo M-5
Dados técnicos: Custo energético 3724.000 MJ; Emissão de CO2 323.000 kg; Código LER 17 01 01; Massa do elemento 1900 kg; Volume 1.266667 m3

**mt18bde020ag800** m² Ladrilho cerâmico de grés esmaltado
Dados técnicos: Custo energético 234.353 MJ; Emissão de CO2 11.512 kg; Código LER 17 01 03; Massa do elemento 20 kg; Volume 0.016 m3
Resíduos:
- embalagem: re150101 Embalagens de papel e cartão. (componente de resíduo); rendimento 0.18 kg; Código LER 15 01 01; Massa do elemento 1 kg; Volume 0.001333 m3
- embalagem: re170201 Madeira. (componente de resíduo); rendimento 0.022 kg; Código LER 17 02 01; Massa do elemento 1 kg; Volume 0.000909 m3

**mt09mcp020bE** kg Argamassa de juntas cimentosa
Dados técnicos: Custo energético 7.725 MJ; Emissão de CO2 0.576 kg; Código LER 17 09 04; Massa do elemento 1 kg; Volume 0.000667 m3
Resíduos:
- embalagem: re150101 Embalagens de papel e cartão; rendimento 0.02 kg
- embalagem: re170201 Madeira; rendimento 0.005 kg
- embalagem: re170203 Plástico. (componente de resíduo); rendimento 0.008 kg; Código LER 17 02 03; Massa do elemento 1 kg; Volume 0.001667 m3
