# Sistema "BUTECH" de pavimento de ladrilhos cerâmicos

- Propriedade do ficheiro: CYPE Ingenieros S.A.
- Formato: FIEBDC-3/2016
- Programa: Gerador de preços para construção civil. CYPE Ingenieros, S.A.
- Data: 30/01/2023
- Âmbito geográfico: Moçambique
- Moeda: MZN
- Custos indirectos: 3 %
- IVA: 17 %

## R Revestimentos

### RS Pavimentos

#### RSG Cerâmicos

**RSG015** m² Sistema "BUTECH" de pavimento de ladrilhos cerâmicos.
Fornecimento e execução de pavimento através do método de colocação em camada fina, de ladrilhos cerâmicos de grés esmaltado, de 25x25 cm, 8 €/m², capacidade de absorção de água 3%<=E<6%, grupo BIIa, segundo NP EN 14411, com resistência ao deslizamento até 15 segundo ENV 12633; aplicados segundo o sistema AIN de "BUTECH", sobre camada de ligante hidráulico de endurecimento rápido Fast-cem, "BUTECH", de 3 cm de espessura, realizada sobre tela acústica multicamada Fonopac "BUTECH" de 2,5 mm de espessura, constituída por uma lâmina de borracha sintética EPDM de 1 kg/m² aderida a uma lâmina de polietileno reticulado de alta densidade de 2 mm de espessura, colocado de forma a que se garanta o isolamento acústico, assentes com cimento cola melhorado, C2 TE, com deslizamento reduzido e tempo de colocação ampliado, Flexitec Gris n "BUTECH", e enchimento das juntas com argamassa de juntas cimentosa Colorstuk 0-4 "BUTECH", tipo CG 2, cor Manhattan, para juntas de até 4 mm. Incluindo limpeza, verificação da superfície de suporte, implantações, cortes, vedação de juntas do isolamento com fita autocolante, formação de juntas perimetrais contínuas, de largura não menor de 5 mm, nos limites com paredes, pilares isolados e elevações de nível e, se for o caso, juntas de fracionamento e juntas estruturais existentes no suporte, eliminação de material restante do enchimento de juntas e limpeza final do pavimento.
Inclui: Limpeza e verificação da superfície suporte. Marcação dos níveis de acabamento. Colocação do isolamento. Aplicação da camada de nivelação. Implantação da disposição das peças e juntas de movimento. Aplicação da cola. Colocação dos ladrilhos com a ponta da colher de pedreiro. Formação de juntas de fracionamento, perimetrais e estruturais. Enchimento das juntas. Eliminação e limpeza do material sobrante. Limpeza final do pavimento.
Critério de medição de projecto: Superfície útil, medida segundo documentação gráfica de Projecto. Não foi incrementada a medição por perdas, uma vez que na composição se considerou 5% a mais.
Critério de medição de obra: Medir-se-á a superfície realmente executada segundo especificações de Projecto.

| Código | Un | Descrição | Rendimento | Preço | Importância |
|---|---|---|---|---|---|
| mt16sab010a | m² | Tela acústica multicamada Fonopac "BUTECH" de 2,5 mm de espessura, constituída por uma lâmina de borracha sintética EPDM de 1 kg/m² aderida a uma lâmina de polietileno reticulado de alta densidade de 2 mm de espessura. (material) | 1.05 | 496.41 | 521.231 |
| mt16sab020 | m | Fita auto-adesiva para vedação de emendas em telas de isolamento acústico Cintex de "BUTECH". (material) | 2 | 38.82 | 77.640 |
| mt09mrb010a | kg | Ligante hidráulico de endurecimento rápido Fast-cem, "BUTECH", utilizado em bases de 3 a 8 cm de espessura para amassar junto com inertes de granulometria 0-8 mm. (material) | 7.5 | 27.72 | 207.900 |
| mt01arp040a | m³ | Areia calcária seleccionada de britagem, cor, de 0 a 5 mm de diâmetro. (material) | 0.032 | 874.64 | 27.988 |
| mt09mcb010c | kg | Cimento cola melhorado, C2 TE, com deslizamento reduzido e tempo de colocação ampliado, segundo NP EN 12004, Flexitec Gris n "BUTECH", para a colocação em camada fina do pavimento cerâmico, à base de cimentos de alta resistência e aditivos específicos, com propriedades tixotrópicas. (material) | 4 | 70.78 | 283.120 |
| mt18bde020bf800 | m² | Ladrilho cerâmico de grés esmaltado, 25x25 cm, 8,00MT/m², capacidade de absorção de água 3%<=E<6%, grupo BIIa, segundo NP EN 14411, resistência ao deslizamento até 15 segundo ENV 12633. (material) | 1.05 | 556.21 | 584.021 |
| mt09mcb020a | kg | Argamassa de juntas cimentosa Colorstuk 0-4 "BUTECH", tipo CG2, segundo EN 13888, cor Manhattan, para juntas de até 4 mm, à base de cimentos de alta resistência, inertes seleccionados, pigmentos e aditivos específicos, para todo tipo de peças cerâmicas e pedras naturais. (material) | 0.061 | 140.71 | 8.583 |
| mt09mcb030a | kg | Aditivo de látex Cl-stuk, "BUTECH", para incrementar a resistência mecânica e a flexibilidade e diminuir a absorção de água de argamassas de enchimento de juntas. (material) | 0.35 | 68.65 | 24.028 |
| mo023 | h | Oficial de 1ª ladrilhador. (mão de obra) | 0.445 | 122.06 | 54.317 |
| mo061 | h | Ajudante de ladrilhador. (mão de obra) | 0.222 | 91.26 | 20.260 |
| % | % | Custos directos complementares | 2 % | 1809.088 | 36.182 |
|  |  | Custos directos |  |  | 1845.270 |

Resíduos:
- colocação: mt16sab010a; factor de resíduo 0.06
- colocação: mt01arp040a Areia calcária seleccionada de britagem, cor, de 0 a 5 mm de diâmetro; factor de resíduo 0.003
- colocação: mt09mcb010c; factor de resíduo 0.064981
- colocação: mt18bde020bf800; factor de resíduo 0.0685579
- colocação: mt09mcb020a; factor de resíduo 0.035
- colocação: mt09mcb030a; factor de resíduo 0.055

## Recursos

**mt16sab010a** m² Tela acústica multicamada Fonopac "BUTECH" de 2,5 mm de espessura
Dados técnicos: Custo energético 125.798 MJ; Emissão de CO2 4.062 kg; Código LER 17 06 04; Massa do elemento 1.63 kg; Volume 0.002717 m3
Resíduos:
- embalagem: re170203 Plástico. (componente de resíduo); rendimento 0.024 kg; Código LER 17 02 03; Massa do elemento 1 kg; Volume 0.001667 m3

**mt01arp040a** m³ Areia calcária seleccionada de britagem, cor, de 0 a 5 mm de diâmetro
Dados técnicos: Custo energético 292.500 MJ; Emissão de CO2 15.600 kg; Código LER 01 04 09; Massa do elemento 1950 kg; Volume 1.21875 m3

**mt09mcb010c** kg Cimento cola melhorado
Dados técnicos: Custo energético 4.091 MJ; Emissão de CO2 0.394 kg; Código LER 17 09 04; Massa do elemento 1 kg; Volume 0.000667 m3
Resíduos:
- embalagem: re170203 Plástico; rendimento 0.003 kg

**mt18bde020bf800** m² Ladrilho cerâmico de grés esmaltado
Dados técnicos: Custo energético 234.353 MJ; Emissão de CO2 11.512 kg; Código LER 17 01 03; Massa do elemento 20 kg; Volume 0.016 m3
Resíduos:
- embalagem: re150101 Embalagens de papel e cartão. (componente de resíduo); rendimento 0.18 kg; Código LER 15 01 01; Massa do elemento 1 kg; Volume 0.001333 m3
- embalagem: re170201 Madeira. (componente de resíduo); rendimento 0.022 kg; Código LER 17 02 01; Massa do elemento 1 kg; Volume 0.000909 m3

**mt09mcb020a** kg Argamassa de juntas cimentosa Colorstuk 0-4 "BUTECH"
Dados técnicos: Custo energético 7.958 MJ; Emissão de CO2 0.580 kg; Código LER 17 09 04; Massa do elemento 1 kg; Volume 0.000667 m3
Resíduos:
- embalagem: re150101 Embalagens de papel e cartão; rendimento 0.021 kg
- embalagem: re170201 Madeira; rendimento 0.006 kg
- embalagem: re170203 Plástico; rendimento 0.009 kg

**mt09mcb030a** kg Aditivo de látex Cl-stuk
Dados técnicos: Custo energético 34.920 MJ; Emissão de CO2 1.764 kg; Código LER 17 09 04; Massa do elemento 1 kg; Volume 0.000667 m3
Resíduos:
- embalagem: re170203 Plástico; rendimento 0.032 kg
