# Pavimento através do sistema de colocação em seco Dry System "TAU CERÁMICA"

- Propriedade do ficheiro: CYPE INGENIEROS, S.A.
- Formato: FIEBDC-3/2002
- Âmbito geográfico: Moçambique
- Custos indirectos: 3.00 %
- IVA: 17.00 %

**RSG110** m² Pavimento através do sistema de colocação em seco Dry System "TAU CERÁMICA", de painéis de 600x600 mm e 14 mm de espessura, formados por um suporte base com ligação macho-fêmea de material polimérico, aderido à parte inferior de um ladrilho cerâmico de grés porcelânico, estilo pedra "TAU CERÁMICA", de 596x596 mm e 12 mm de espessura, para utilização interior, colocados em seco sobre uma lâmina anti-deslizante de EPDM Dry Systal, com sistema de aquecimento por folio radiante, CIVIS'TERMIA e enchimento de juntas com uma mistura de resinas sintéticas e inertes, de alta flexibilidade, Resi-cer.
Fornecimento e execução de pavimento através do sistema de colocação em seco Dry System "TAU CERÁMICA", de painéis de 600x600 mm e 14 mm de espessura, formado por um suporte base com ligação macho-fêmea de material polimérico, aderido à parte inferior de um ladrilho cerâmico de grés porcelânico, estilo pedra "TAU CERÁMICA", de 596x596 mm e 12 mm de espessura; E<0,5% (grés porcelânico), grupo BIa, para utilização interior, colocados sobre uma lâmina anti-deslizante de EPDM Dry Systal, de 3 mm de espessura, com sistema de aquecimento por folio radiante, CIVIS'TERMIA. Incluindo p/p de limpeza, verificação da superfície suporte, implantações, cortes, formação de juntas perimetrais contínuas, de largura não menor de 5 mm, nos limites com paredes, pilares isolados e elevações de nível e, se for o caso, juntas de fracionamento e juntas estruturais existentes na superfície suporte, enchimento de juntas com uma mistura de resinas sintéticas e inertes, de alta flexibilidade, Resi-cer, eliminação de material restante do enchimento de juntas, colocação do rodapé e limpeza final do pavimento com água quente.
Inclui: Limpeza e verificação da superfície suporte. Marcação dos níveis de acabamento. Colocação do isolamento. Colocação da camada separadora de polietileno. Colocação das películas de aquecimento. Colocação da lâmina anti-deslizante de EPDM. Colocação de fitas nas juntas. Colocação dos ladrilhos com sistema de ligação macho-fêmea a seco. Enchimento das juntas. Eliminação e limpeza do material sobrante. Colocação do rodapé. Limpeza final do pavimento.
Critério de medição de projecto: Superfície medida segundo documentação gráfica de Projecto, descontando as aberturas de superfície maior de 3 m². Não foi incrementada a medição por perdas, uma vez que na composição se considerou 5% a mais.
Critério de medição de obra: Medir-se-á a superfície realmente executada segundo especificações de Projecto, descontando as aberturas de superfície maior de 3 m².

| Código | Un | Descrição | Rendimento | Preço | Importância |
|---|---|---|---|---|---|
| mt12pct025i | m² | Painel para o sistema de colocação a seco Dry System "TAU CERÁMICA" de 600x600 mm e 14 mm de espessura, formado por um suporte base com ligação macho-fêmea de material polimérico, aderido à parte inferior de um ladrilho cerâmico de grés porcelânico, estilo pedra "TAU CERÁMICA", de 596x596 mm e 12 mm de espessura; classificação 2/2/A/2, segundo NP EN 12825. (material) | 1.050 | 75.70 | 79.49 |
| mt12pct100 | Ud | Repercussão, por m², de instalação, sob pavimento, do sistema de aquecimento CIVIS'TERMIA, para pavimentos de colocação em seco Dry System "TAU CERÁMICA", formado por painel para isolamento térmico e acústico de poliestireno extrudido de 2 cm de espessura, películas de aquecimento Cecatau, camada separadora de polietileno de 0,4 mm de espessura, elementos de regulação e controlo e peças especiais. (material) | 1.000 | 73.26 | 73.26 |
| mt09mtc025 | kg | Argamassa de alta flexibilidade à base de resinas sintéticas, Resi-cer "TAU CERÁMICA", com alta resistência a agentes químicos, para o enchimento de juntas de ladrilhos cerâmicos. (material) | 0.500 | 0.58 | 0.29 |
| mt12pct050 | Ud | Lâmina antideslizante de EPDM, Dry Systal "TAU CERÁMICA", de 3 mm de espessura, para o sistema Dry System, de colocação a seco de ladrilhos cerâmicos. (material) | 1.050 | 5.86 | 6.15 |
| mo023 | h | Oficial de 1ª ladrilhador. (mão de obra) | 0.339 | 1.52 | 0.52 |
| mo061 | h | Ajudante de ladrilhador. (mão de obra) | 0.169 | 1.12 | 0.19 |
| mo004 | h | Oficial de 1ª instalador de aquecimento. (mão de obra) | 0.169 | 1.57 | 0.27 |
| mo103 | h | Ajudante de instalador de aquecimento. (mão de obra) | 0.169 | 1.12 | 0.19 |
| % | % | Custos directos complementares | 2 % | 160.36 | 3.21 |
|  |  | Custos directos |  |  | 163.57 |
