# Perfil para remate lateral de pavimento deck de compósito (WPC) para exterior

- Propriedade do ficheiro: CYPE Ingenieros S.A.
- Formato: FIEBDC-3/2016
- Programa: Gerador de preços para construção civil. CYPE Ingenieros, S.A.
- Data: 19/04/2024
- Âmbito geográfico: Moçambique
- Moeda: MZN
- Custos indirectos: 3 %
- IVA: 17 %

## R Revestimentos

### RS Pavimentos

#### RSJ De compósito

**RSJ020** m Perfil para remate lateral de pavimento deck de compósito (WPC) para exterior.
Perfil maciço de compósito (WPC) com fibras de madeira e polietileno, de 24x136x2440 mm, uma face à vista com textura de madeira, com os bordos rectos, fixado às ripas com parafusos autoperfurantes, de aço ao carbono, de 5 mm de diâmetro e 63 mm de comprimento, com tratamento anticorrosão, em pavimento deck de compósito (WPC) para exterior.
Inclui: Marcação e corte da parte sobrante do perfil de remate lateral. Fixação do perfil de remate lateral às ripas.
Critério de medição de projecto: Comprimento medido segundo documentação gráfica de Projecto. Não foi incrementada a medição por perdas, uma vez que na composição se considerou 5% a mais.
Critério de medição de obra: Medir-se-á o comprimento realmente executado segundo especificações de Projecto.

| Código | Un | Descrição | Rendimento | Preço | Importância |
|---|---|---|---|---|---|
| mt18fmp020a | m | Perfil maciço de compósito (WPC) com fibras de madeira e polietileno, de 24x136x2440 mm, uma face à vista com textura de madeira, com os bordos rectos, segundo NP EN 15534-4, para remate lateral de pavimento deck de compósito (WPC). (material) | 1.05 | 932.55 | 979.178 |
| mt18acc080a | Ud | Parafuso autoperfurante, de aço ao carbono, de 5 mm de diâmetro e 63 mm de comprimento, com tratamento anticorrosão. (material) | 7 | 10.9 | 76.300 |
| mo017 | h | Oficial de 1ª carpinteiro. (mão de obra) | 0.111 | 134.78 | 14.961 |
| mo058 | h | Ajudante de carpinteiro. (mão de obra) | 0.111 | 99.93 | 11.092 |
| % | % | Custos directos complementares | 2 % | 1081.531 | 21.631 |
|  |  | Custos directos |  |  | 1103.162 |

Resíduos:
- colocação: mt18fmp020a; factor de resíduo 0.00832106
- colocação: mt18acc080a Parafuso autoperfurante, de aço ao carbono, de 5 mm de diâmetro e 63 mm de comprimento, com tratamento anticorrosão; factor de resíduo 0.00491667

## Recursos

**mt18fmp020a** m Perfil maciço de compósito (WPC) com fibras de madeira e polietileno
Dados técnicos: Custo energético 193.536 MJ; Emissão de CO2 -0.315 kg; Código LER 17 02 01; Massa do elemento 4.7 kg; Volume 0.004273 m3
Resíduos:
- embalagem: re170203 Plástico. (componente de resíduo); rendimento 0.003 kg; Código LER 17 02 03; Massa do elemento 1 kg; Volume 0.001667 m3

**mt18acc080a** Ud Parafuso autoperfurante, de aço ao carbono, de 5 mm de diâmetro e 63 mm de comprimento, com tratamento anticorrosão
Dados técnicos: Custo energético 0.120 MJ; Emissão de CO2 0.007 kg; Código LER 17 04 05; Massa do elemento 0.012 kg; Volume 0.000006 m3
Resíduos:
- embalagem: re150101 Embalagens de papel e cartão. (componente de resíduo); rendimento 0.001 kg; Código LER 15 01 01; Massa do elemento 1 kg; Volume 0.001333 m3
