# Soalho de madeira para interior

- Propriedade do ficheiro: CYPE Ingenieros S.A.
- Formato: FIEBDC-3/2016
- Programa: Gerador de preços para construção civil. CYPE Ingenieros, S.A.
- Data: 19/04/2024
- Âmbito geográfico: Moçambique
- Moeda: MZN
- Custos indirectos: 3 %
- IVA: 17 %

## R Revestimentos

### RS Pavimentos

#### RSM De madeira

**RSM021** m² Soalho de madeira para interior.
Soalho flutuante, formado por tábuas com encaixe macho-fêmea de madeira maciça de faia, de 22 mm de espessura, envernizado em fábrica com duas demãos de verniz de secagem ultravioleta e duas demãos de acabamento de verniz de poliuretano, à base de isocianato, acabamento semi-mate, colocadas a mata-juntas sobre lâmina de espuma de polietileno de alta densidade de 3 mm de espessura e coladas entre si com cola, com classe de durabilidade D3. Inclusive juntas, molduras de cobre-juntas, cola e acessórios de montagem para o soalho.
Inclui: Colocação da base de polietileno. Colocação e recorte da primeira fiada numa esquina da divisão. Colocação e recorte das seguintes fiadas. União das pranchas através de colagem. Limpeza de restos de cola que possam transbordar pelas juntas. Colocação e recorte da última fiada.
Critério de medição de projecto: Superfície útil, medida segundo documentação gráfica de Projecto. Não foi incrementada a medição por perdas, uma vez que na composição se considerou 5% a mais.
Critério de medição de obra: Medir-se-á a superfície realmente executada segundo especificações de Projecto.

| Código | Un | Descrição | Rendimento | Preço | Importância |
|---|---|---|---|---|---|
| mt16pnc020a | m² | Lâmina de espuma de polietileno de alta densidade de 3 mm de espessura; proporcionando uma redução do nível global de pressão sonora a sons de percussão de 16 dB. (material) | 1.1 | 49.77 | 54.747 |
| mt16aaa030 | m | Fita autocolante para vedação de juntas. (material) | 0.44 | 28.51 | 12.544 |
| mt18mta020gb | m² | Soalho flutuante em pranchas de madeira maciça de faia, de 22 mm de espessura, envernizado em fábrica com duas demãos de verniz de secagem ultravioleta e duas demãos de acabamento de verniz de poliuretano, à base de isocianato, acabamento semi-mate, segundo EN 13810-1 e EN 14342. Inclusive molduras de guarnição e acessórios de montagem. (material) | 1.02 | 5722.04 | 5836.481 |
| mt18mva070 | l | Adesivo, com classe de durabilidade D3 segundo NP EN 204. (material) | 0.05 | 341.12 | 17.056 |
| mo025 | h | Oficial de 1ª instalador de pavimentos de madeira. (mão de obra) | 0.39 | 132.85 | 51.812 |
| mo063 | h | Ajudante de instalador de pavimentos de madeira. (mão de obra) | 0.39 | 99.31 | 38.731 |
| % | % | Custos directos complementares | 2 % | 6011.371 | 120.227 |
|  |  | Custos directos |  |  | 6131.598 |

Resíduos:
- colocação: mt16pnc020a; factor de resíduo 0.06
- colocação: mt16aaa030 Fita autocolante para vedação de juntas; factor de resíduo 0.07
- colocação: mt18mta020gb; factor de resíduo 0.007
- colocação: mt18mva070 Adesivo, com classe de durabilidade D3 segundo NP EN 204; factor de resíduo 0.06

## Recursos

**mt16pnc020a** m² Lâmina de espuma de polietileno de alta densidade de 3 mm de espessura; proporcionando uma redução do nível global de
Dados técnicos: Custo energético 10.548 MJ; Emissão de CO2 0.407 kg; Código LER 17 06 04; Massa do elemento 0.06 kg; Volume 0.0001 m3
Resíduos:
- embalagem: re170203 Plástico. (componente de resíduo); rendimento 0.024 kg; Código LER 17 02 03; Massa do elemento 1 kg; Volume 0.001667 m3

**mt16aaa030** m Fita autocolante para vedação de juntas
Dados técnicos: Custo energético 0.339 MJ; Emissão de CO2 0.017 kg; Código LER 17 06 04; Massa do elemento 0.0025 kg; Volume 0.000004 m3
Resíduos:
- embalagem: re170203 Plástico; rendimento 0.001 kg

**mt18mta020gb** m² Soalho flutuante em pranchas de madeira maciça de faia
Dados técnicos: Custo energético 1161.235 MJ; Emissão de CO2 -27.338 kg; Código LER 17 02 01; Massa do elemento 16.2 kg; Volume 0.014727 m3
Resíduos:
- embalagem: re170203 Plástico; rendimento 0.042 kg

**mt18mva070** l Adesivo, com classe de durabilidade D3 segundo NP EN 204
Dados técnicos: Custo energético 0.413 MJ; Emissão de CO2 0.021 kg; Código LER 17 09 04; Massa do elemento 1.2 kg; Volume 0.0008 m3
Resíduos:
- embalagem: re150104 Embalagens de metal. (componente de resíduo); rendimento 0.042 kg; Código LER 15 01 04; Massa do elemento 1 kg; Volume 0.001667 m3
