# Parquet mosaico em tacos de réguas de madeira de tola de 120x24x8 mm, colocado com adesivo a mata-juntas

- Propriedade do ficheiro: CYPE INGENIEROS, S.A.
- Formato: FIEBDC-3/2002
- Âmbito geográfico: Moçambique
- Moeda: MZN
- Custos indirectos: 3.00 %
- IVA: 17.00 %

**RSM030** m² Parquet mosaico em tacos de réguas de madeira de tola de 120x24x8 mm, colocado com adesivo a mata-juntas.
Parquet mosaico em tacos, formado por réguas de madeira de tola, de 120x24x8 mm, encostadas umas às outras mas não unidas entre si, colocadas com cola à base de poliuretano a mata-juntas. Inclusive afagamento, lixadela, emassado, aplicação de fundos e envernizamento final com três demãos de verniz de poliuretano de dois componentes P-6/8.
Inclui: Derramamento e espalhamento sobre a cofragem da cola. Colocação das pranchas de parquet. Limpeza da cola em excesso. Raspar e lixar a superfície. Emassamento e aplicação de primário. Envernizamento.
Critério de medição de projecto: Superfície útil, medida segundo documentação gráfica de Projecto. Não foi incrementada a medição por perdas, uma vez que na composição se considerou 5% a mais.
Critério de medição de obra: Medir-se-á a superfície realmente executada segundo especificações de Projecto.

| Código | Un | Descrição | Rendimento | Preço | Importância |
|---|---|---|---|---|---|
| mt18mva040 | kg | Adesivo de reacção de poliuretano, para colagem de madeira. (material) | 1.100 | 302.07 | 332.28 |
| mt18mpm010f | m² | Taco de madeira maciça de tola, 120x24x8 mm. (material) | 1.020 | 722.98 | 737.44 |
| mt27tmp010 | l | Verniz de poliuretano de dois componentes P-6/8. (material) | 0.900 | 897.15 | 807.44 |
| mq08war160 | h | Lixadora de aplicação em pavimentos de madeira, equipada com rolos para lixa e sistema de aspiração. (equipamento) | 0.151 | 133.05 | 20.09 |
| mo025 | h | Oficial de 1ª instalador de pavimentos de madeira. (mão de obra) | 0.961 | 98.39 | 94.55 |
| mo063 | h | Ajudante de instalador de pavimentos de madeira. (mão de obra) | 0.396 | 73.13 | 28.96 |
| % | % | Custos directos complementares | 2 % | 2020.76 | 40.42 |
|  |  | Custos directos |  |  | 2061.18 |
