# Perfil de MDF recoberto, para junta de separação (para ligações em desnível)

- Propriedade do ficheiro: CYPE INGENIEROS, S.A.
- Formato: FIEBDC-3/2002
- Âmbito geográfico: Moçambique
- Moeda: MZN
- Custos indirectos: 3.00 %
- IVA: 17.00 %

**RSM060** m Perfil de MDF recoberto, para junta de separação (para ligações em desnível).
Fornecimento e colocação de perfil de MDF recoberto, utilizado em junta de separação (para ligações em desnível).
Inclui: Marcação da disposição das peças segundo o seu comprimento. Corte das peças. Fixação das peças.
Critério de medição de projecto: Comprimento medido segundo documentação gráfica de Projecto.
Critério de medição de obra: Medir-se-á o comprimento realmente executado segundo especificações de Projecto.

| Código | Un | Descrição | Rendimento | Preço | Importância |
|---|---|---|---|---|---|
| mt18mva120a | m | Perfil para junta de fracionamento, para pavimentos a diferentes níveis, MDF recoberto. (material) | 1.050 | 385.18 | 404.44 |
| mo025 | h | Oficial de 1ª instalador de pavimentos de madeira. (mão de obra) | 0.169 | 69.28 | 11.71 |
| % | % | Custos directos complementares | 3 % | 416.15 | 12.48 |
|  |  | Custos directos |  |  | 428.63 |
