# Tecto falso contínuo, para uso agro-alimentar, de painéis de poliestireno extrudido

- Propriedade do ficheiro: CYPE Ingenieros S.A.
- Formato: FIEBDC-3/2016
- Programa: Gerador de preços para construção civil. CYPE Ingenieros, S.A.
- Data: 31/10/2024
- Âmbito geográfico: Moçambique
- Moeda: MZN
- Custos indirectos: 3 %
- IVA: 17 %

## R Revestimentos

### RT Tectos falsos em interiores

#### RTI Contínuos, de poliestireno extrudido

**RTI010** m² Tecto falso contínuo, para uso agro-alimentar, de painéis de poliestireno extrudido.
Tecto falso contínuo suspenso, para uso agro-alimentar, situado a uma altura menor de 4 m, constituído por: ESTRUTURA: estrutura auxiliar formada por paineis hidrófugos de densidade média (MDF), de fibras de madeira e resinas sintéticas de 19 mm de espessura fixados à laje ou elemento suporte com varões metálicos de aço galvanizado de 3 mm de diâmetro dotados de ganchos fechados em ambas as extremidades; PAINÉIS: painéis rígidos de poliestireno extrudido, de superfície lisa e bordo lateral com encaixe macho-fêmea, de 2,5x0,6 m e 30 mm de espessura, resistência térmica 0,9 m²°C/W, condutibilidade térmica 0,034 W/(m°C). Inclusive acessórios de montagem.
Inclui: Marcação nas paredes do nível do tecto falso. Colocação a nível de réguas fixadas às paredes perimetrais. Colocação e fixação dos tirantes. Colocação e ajuste dos painéis. Realização de orifícios para a passagem dos tubos da instalação eléctrica. Corte dos painéis. Fixação dos painéis de poliestireno extrudido através de ancoragens metálicas aos tabuleiros de fibras de madeira. Resolução de encontros e pontos singulares.
Critério de medição de projecto: Superfície medida entre paramentos, segundo documentação gráfica de Projecto, sem descontar aberturas para instalações.
Critério de medição de obra: Medir-se-á a superfície realmente executada segundo especificações de Projecto, sem descontar aberturas para instalações.

| Código | Un | Descrição | Rendimento | Preço | Importância |
|---|---|---|---|---|---|
| mt16pxp030a | m² | Painel rígido de poliestireno extrudido, para tectos falsos agro-alimentares, segundo EN 13164, de superfície lisa e bordo lateral com encaixe macho-fêmea, com acabamento à vista em cor creme, de 2,5x0,6 m e 30 mm de espessura, resistência térmica 0,9 m²°C/W, condutibilidade térmica 0,034 W/(m°C), Euroclasse E de reacção ao fogo segundo NP EN 13501-1, com código de designação XPS-EN 13164-T1-CS(10/Y)300-DLT(2)5-DS(T)-WL(T)0,7. (material) | 1.05 | 682.07 | 716.174 |
| mt12ftm010a | m² | Painel hidrófugo de densidade média (MDF), de fibras de madeira e resinas sintéticas de 19 mm de espessura, para revestir, utilizado em tectos falsos agro-alimentares. (material) | 1.05 | 693.51 | 728.186 |
| mt12fac020a | Ud | Varão metálico de aço galvanizado de 3 mm de diâmetro. (material) | 3.5 | 27.01 | 94.535 |
| mt12fac021 | kg | Arame de aço galvanizado de 0,7 mm de diâmetro. (material) | 0.1 | 108.99 | 10.899 |
| mo015 | h | Oficial de 1ª montador de tectos falsos. (mão de obra) | 0.334 | 138.06 | 46.112 |
| mo082 | h | Ajudante de montador de tectos falsos. (mão de obra) | 0.334 | 100.44 | 33.547 |
| % | % | Custos directos complementares | 2 % | 1629.453 | 32.589 |
|  |  | Custos directos |  |  | 1662.042 |

Resíduos:
- colocação: mt16pxp030a; factor de resíduo 0.048
- colocação: mt12ftm010a; factor de resíduo 0.0119098
- colocação: mt12fac020a Varão metálico de aço galvanizado de 3 mm de diâmetro; factor de resíduo 0.0187857
- colocação: mt12fac021 Arame de aço galvanizado de 0,7 mm de diâmetro; factor de resíduo 0.0045

## Recursos

**mt16pxp030a** m² Painel rígido de poliestireno extrudido
Dados técnicos: Custo energético 102.235 MJ; Emissão de CO2 3.273 kg; Código LER 17 06 04; Massa do elemento 1.14 kg; Volume 0.0019 m3
Resíduos:
- embalagem: re170203 Plástico. (componente de resíduo); rendimento 0.024 kg; Código LER 17 02 03; Massa do elemento 1 kg; Volume 0.001667 m3

**mt12ftm010a** m² Painel hidrófugo de densidade média (MDF)
Dados técnicos: Custo energético 430.837 MJ; Emissão de CO2 5.584 kg; Código LER 17 02 01; Massa do elemento 13.01 kg; Volume 0.011827 m3
Resíduos:
- embalagem: re170203 Plástico; rendimento 0.025 kg

**mt12fac020a** Ud Varão metálico de aço galvanizado de 3 mm de diâmetro
Dados técnicos: Custo energético 2.773 MJ; Emissão de CO2 0.156 kg; Código LER 17 04 05; Massa do elemento 0.014 kg; Volume 0.000007 m3
Resíduos:
- embalagem: re170203 Plástico; rendimento 0.025 kg

**mt12fac021** kg Arame de aço galvanizado de 0,7 mm de diâmetro
Dados técnicos: Custo energético 25.100 MJ; Emissão de CO2 2.560 kg; Código LER 17 04 05; Massa do elemento 1 kg; Volume 0.000476 m3
