# Painel rígido para revestimento mural

- Propriedade do ficheiro: CYPE Ingenieros S.A.
- Formato: FIEBDC-3/2016
- Programa: Gerador de preços para construção civil. CYPE Ingenieros, S.A.
- Data: 30/01/2023
- Âmbito geográfico: Moçambique
- Moeda: MZN
- Custos indirectos: 3 %
- IVA: 17 %

## S Equipamentos fixos e sinalização

### SD Protecções decorativas para interiores

#### SDR Painéis protectores para revestimentos murais

**SDR010** m² Painel rígido para revestimento mural.
Painel rígido protector de resinas reforçadas com fibra de vidro, para revestimento mural, de 1220x2440 mm e 2,2 mm de espessura, de cor branca, fixado através de cola de poliuretano ao paramento vertical. Inclusive preparação e limpeza do paramento vertical, implantação dos painéis, formação de encontros, cortes do material, peças de remate, peças de esquina, peças especiais e acessórios de montagem.
Inclui: Preparação e limpeza do paramento vertical. Marcação e corte dos painéis. Aplicação da cola. Colocação dos painéis e das peças de terminação.
Critério de medição de projecto: Superfície medida segundo documentação gráfica de Projecto.
Critério de medição de obra: Medir-se-á a superfície realmente executada segundo especificações de Projecto.

| Código | Un | Descrição | Rendimento | Preço | Importância |
|---|---|---|---|---|---|
| mt53pdi040i | m² | Painel rígido protector de resinas reforçadas com fibra de vidro, de 1220x2440 mm e 2,2 mm de espessura, de cor branca, Euroclasse C-s2, d0 de reacção ao fogo, segundo NP EN 13501-1, incluindo peças de remate, peças de esquina, peças especiais e acessórios de montagem. (material) | 1.05 | 1634.28 | 1715.994 |
| mt47adc110a | kg | Cola especial de poliuretano bicomponente. (material) | 0.3 | 435.36 | 130.608 |
| mo011 | h | Oficial de 1ª montador. (mão de obra) | 0.278 | 125.42 | 34.867 |
| mo080 | h | Ajudante de montador. (mão de obra) | 0.278 | 91.26 | 25.370 |
| % | % | Custos directos complementares | 2 % | 1906.839 | 38.137 |
|  |  | Custos directos |  |  | 1944.976 |

Resíduos:
- colocação: mt47adc110a Cola especial de poliuretano bicomponente; factor de resíduo 0.038685

## Recursos

**mt47adc110a** kg Cola especial de poliuretano bicomponente
Dados técnicos: Custo energético 144.471 MJ; Emissão de CO2 7.014 kg; Código LER 17 09 04; Massa do elemento 1 kg; Volume 0.000667 m3
Resíduos:
- embalagem: re170203 Plástico. (componente de resíduo); rendimento 0.003 kg; Código LER 17 02 03; Massa do elemento 1 kg; Volume 0.001667 m3
