# Projector

- Propriedade do ficheiro: CYPE Ingenieros S.A.
- Formato: FIEBDC-3/2016
- Programa: Gerador de preços para construção civil. CYPE Ingenieros, S.A.
- Data: 01/09/2023
- Âmbito geográfico: Moçambique
- Moeda: MZN
- Custos indirectos: 3 %
- IVA: 17 %

## U Infra-estruturas no logradouro

### UI Iluminacão exterior

#### UIP Projectores

**UIP010** Ud Projector.
Projector para jardim, de 150 mm de diâmetro e 220 mm de altura, para 1 lâmpada fluorescente compacta TCA-SE de 16 W, com corpo de poliamida reforçada com fibra de vidro, vidro transparente, balastro electrónico, porta-lâmpadas E 27, classe de protecção II, grau de protecção IP65, isolamento classe F, cabo e tomada, com vareta para terra. Inclusive lâmpadas.
Inclui: Marcação. Montagem, ligação e verificação do seu correcto funcionamento.
Critério de medição de projecto: Número de unidades previstas, segundo documentação gráfica de Projecto.
Critério de medição de obra: Medir-se-á o número de unidades realmente executadas segundo especificações de Projecto.

| Código | Un | Descrição | Rendimento | Preço | Importância |
|---|---|---|---|---|---|
| mt34beg060a | Ud | Projector para jardim, de 150 mm de diâmetro e 220 mm de altura, para 1 lâmpada fluorescente compacta TCA-SE de 16 W, com corpo de poliamida reforçada com fibra de vidro, vidro transparente, balastro electrónico, porta-lâmpadas E 27, classe de protecção II, grau de protecção IP65, isolamento classe F, cabo e tomada, com vareta para terra. (material) | 1 | 12266.33 | 12266.330 |
| mt34tuf020m | Ud | Lâmpada fluorescente compacta TCA-SE de 16 W. (material) | 1 | 1524.75 | 1524.750 |
| mo003 | h | Oficial de 1ª electricista. (mão de obra) | 0.334 | 128.41 | 42.889 |
| mo102 | h | Ajudante de electricista. (mão de obra) | 0.334 | 93.25 | 31.146 |
| % | % | Custos directos complementares | 2 % | 13865.115 | 277.302 |
|  |  | Custos directos |  |  | 14142.417 |

## Recursos

**mt34beg060a** Ud Projector para jardim
Dados técnicos: Custo energético 83.750 MJ; Emissão de CO2 4.308 kg
Resíduos:
- embalagem: re150101 Embalagens de papel e cartão. (componente de resíduo); rendimento 0.147 kg; Código LER 15 01 01; Massa do elemento 1 kg; Volume 0.001333 m3
- embalagem: re170203 Plástico. (componente de resíduo); rendimento 0.073 kg; Código LER 17 02 03; Massa do elemento 1 kg; Volume 0.001667 m3
