# Limpa fundos automático para piscina, eléctrico, com 17 m³/h de caudal de aspiração

- Propriedade do ficheiro: CYPE INGENIEROS, S.A.
- Formato: FIEBDC-3/2002
- Âmbito geográfico: Moçambique
- Moeda: MZN
- Custos indirectos: 3.00 %
- IVA: 17.00 %

**UPE050** Ud Limpa fundos automático para piscina, eléctrico, com 17 m³/h de caudal de aspiração.
Limpa fundos automático para piscina, eléctrico, com 17 m³/h de caudal de aspiração, formado por: comando à distância, sistema de programação horária, dois motores de tracção, cabo autoflutuante, LED indicador de limpeza de filtro, carro de transporte, escovas, motor de aspiração, rodas e bocas de aspiração de altura regulável. Totalmente montado e testado pela empresa instaladora.
Inclui: Montagem.
Critério de medição de projecto: Número de unidades previstas, segundo documentação gráfica de Projecto.
Critério de medição de obra: Medir-se-á o número de unidades realmente executadas segundo especificações de Projecto.

| Código | Un | Descrição | Rendimento | Preço | Importância |
|---|---|---|---|---|---|
| mt47pep050g | Ud | Limpa fundos automático para piscina, eléctrico, com 17 m³/h de caudal de aspiração, formado por: comando à distância, sistema de programação horária, dois motores de tracção, cabo autoflutuante, LED indicador de limpeza de filtro, carro de transporte, escovas, motor de aspiração, rodas e bocas de aspiração de altura regulável. (material) | 1.000 | 137792.66 | 137792.66 |
| mo080 | h | Ajudante de montador. (mão de obra) | 0.112 | 73.13 | 8.19 |
| % | % | Custos directos complementares | 2 % | 137800.85 | 2756.02 |
|  |  | Custos directos |  |  | 140556.87 |
