# Depósito de armazenamento de água depurada

- Propriedade do ficheiro: CYPE Ingenieros S.A.
- Formato: FIEBDC-3/2016
- Programa: Gerador de preços para construção civil. CYPE Ingenieros, S.A.
- Data: 19/04/2024
- Âmbito geográfico: Moçambique
- Moeda: MZN
- Custos indirectos: 3 %
- IVA: 17 %

## U Infra-estruturas no logradouro

### US Tratamento de águas residuais domésticas

#### USE Estações de tratamento de águas

**USE015** Ud Depósito de armazenamento de água depurada.
Depósito de armazenamento de água depurada de polietileno de alta densidade, de 1150 litros, formado por um tanque. Incluindo tampa de registo e aro, conduta de ventilação, líquido de limpeza e adesivo para tubos e acessórios de PVC.
Inclui: Marcação. Limpeza da base de apoio do depósito. Colocação do depósito. Ligação à estação depuradora. Ligação do escoadouro ao ramal. Instalação das condutas de ventilação. Posicionamento da tampa de registo em correspondência com a tampa de inspecção. Verificação do seu correcto funcionamento.
Critério de medição de projecto: Número de unidades previstas, segundo documentação gráfica de Projecto.
Critério de medição de obra: Medir-se-á o número de unidades realmente executadas segundo especificações de Projecto.

| Código | Un | Descrição | Rendimento | Preço | Importância |
|---|---|---|---|---|---|
| mt46fer030a | Ud | Depósito de armazenamento de água depurada de polietileno de alta densidade, de 1150 litros, formado por um tanque. (material) | 1 | 30165.52 | 30165.520 |
| mt46fer040 | Ud | Tampa amovível, de 600 mm de diâmetro. (material) | 1 | 3312.11 | 3312.110 |
| mt36tie010be | m | Tubo de PVC, série B, de 40 mm de diâmetro e 3 mm de espessura, com extremo abocardado, segundo NP EN 1329-1, com o preço incrementado em 20% relativamente a acessórios e peças especiais. (material) | 3 | 194.98 | 584.940 |
| mt11var009 | l | Líquido de limpeza para colagem com adesivo de tubos e acessórios de PVC. (material) | 0.03 | 3572.71 | 107.181 |
| mt11var010 | l | Cola para tubos e acessórios de PVC. (material) | 0.24 | 4553.31 | 1092.794 |
| mo008 | h | Oficial de 1ª canalizador. (mão de obra) | 1.337 | 136.52 | 182.527 |
| mo107 | h | Ajudante de canalizador. (mão de obra) | 1.337 | 99.12 | 132.523 |
| % | % | Custos directos complementares | 2 % | 35577.595 | 711.552 |
|  |  | Custos directos |  |  | 36289.147 |

Resíduos:
- colocação: mt36tie010be; factor de resíduo 0.08
- colocação: mt11var009 Líquido de limpeza para colagem com adesivo de tubos e acessórios de PVC; factor de resíduo 0.0275

## Recursos

**mt46fer030a** Ud Depósito de armazenamento de água depurada de polietileno de alta densidade, de 1150 litros, formado por um tanque
Dados técnicos: Custo energético 15759.646 MJ; Emissão de CO2 558.973 kg
Resíduos:
- embalagem: re150101 Embalagens de papel e cartão. (componente de resíduo); rendimento 0.086 kg; Código LER 15 01 01; Massa do elemento 1 kg; Volume 0.001333 m3

**mt36tie010be** m Tubo de PVC, série B
Dados técnicos: Custo energético 28.561 MJ; Emissão de CO2 2.468 kg; Código LER 17 02 03; Massa do elemento 0.52 kg; Volume 0.000867 m3
Resíduos:
- embalagem: re170201 Madeira. (componente de resíduo); rendimento 0.04 kg; Código LER 17 02 01; Massa do elemento 1 kg; Volume 0.000909 m3
- embalagem: re170203 Plástico. (componente de resíduo); rendimento 0.001 kg; Código LER 17 02 03; Massa do elemento 1 kg; Volume 0.001667 m3

**mt11var009** l Líquido de limpeza para colagem com adesivo de tubos e acessórios de PVC
Dados técnicos: Custo energético 3.819 MJ; Emissão de CO2 0.202 kg; Código LER 20 01 30; Massa do elemento 1 kg; Volume 0.001 m3
Resíduos:
- embalagem: re170203 Plástico; rendimento 0.032 kg
